# Unidad interior de aire acondicionado

- Propiedad del archivo: CYPE INGENIEROS, S.A.
- Formato: FIEBDC-3/2002
- Ámbito geográfico: Honduras
- Costes indirectos: 3.00 %
- Gastos generales: 13.00 %
- Beneficio industrial: 6.00 %
- IVA: 15.00 %

## I Instalaciones

### IC Calefacción, climatización y agua caliente

#### ICP Sistema VRF (Toshiba)

**ICP140** Ud Unidad interior de aire acondicionado, de pared, sistema VRF, para gas R-410A, alimentación monofásica (230V/50Hz), modelo MMK-AP0074MH-E "TOSHIBA", potencia frigorífica nominal 2,2 kW, potencia calorífica nominal 2,5 kW.
Suministro e instalación de unidad interior de aire acondicionado, de pared, sistema VRF, para gas R-410A, alimentación monofásica (230V/50Hz), modelo MMK-AP0074MH-E "TOSHIBA", potencia frigorífica nominal 2,2 kW (temperatura de bulbo húmedo del aire interior 19°C, temperatura de bulbo seco del aire exterior 35°C), potencia calorífica nominal 2,5 kW (temperatura de bulbo seco del aire interior 20°C, temperatura de bulbo húmedo del aire exterior 6°C), presión sonora 29 dBA, caudal de aire 480 m³/h, de 275x790x208 mm y 11 kg, con válvula de expansión electrónica, sensor de presión, control individual de temperatura por microprocesador para regulación del flujo de refrigerante, filtros de aire y mando a distancia por infrarrojos. Totalmente montada, conexionada y puesta en marcha por la empresa instaladora para la comprobación de su correcto funcionamiento.
Incluye: Replanteo de la unidad. Instalación de la unidad. Conexionado del equipo a las líneas frigoríficas. Conexionado del equipo a la red eléctrica. Conexionado del equipo a la red de desagüe. Puesta en marcha.
Criterio de medición de proyecto: Número de unidades previstas, según documentación gráfica de Proyecto.
Criterio de medición de obra: Se medirá el número de unidades realmente ejecutadas según especificaciones de Proyecto.

| Código | Ud | Descripción | Rendimiento | Precio | Importe |
|---|---|---|---|---|---|
| mt42tsb180a | Ud | Unidad interior de aire acondicionado, de pared, sistema VRF, para gas R-410A, alimentación monofásica (230V/50Hz), modelo MMK-AP0074MH-E "TOSHIBA", potencia frigorífica nominal 2,2 kW (temperatura de bulbo húmedo del aire interior 19°C, temperatura de bulbo seco del aire exterior 35°C), potencia calorífica nominal 2,5 kW (temperatura de bulbo seco del aire interior 20°C, temperatura de bulbo húmedo del aire exterior 6°C), presión sonora 29 dBA, caudal de aire 480 m³/h, de 275x790x208 mm y 11 kg, con válvula de expansión electrónica, sensor de presión, control individual de temperatura por microprocesador para regulación del flujo de refrigerante, filtros de aire y mando a distancia por infrarrojos. (material) | 1.000 | 1329.97 | 1329.97 |
| mo004 | h | Instalador de climatización. (mano de obra) | 1.140 | 3.07 | 3.50 |
| mo102 | h | Ayudante de instalador de climatización. (mano de obra) | 1.140 | 2.01 | 2.29 |
| % | % | Costes directos complementarios | 2 % | 1335.76 | 26.72 |
|  |  | Costes directos |  |  | 1362.48 |
