# Manguito para ducto flexible

- Propiedad del archivo: CYPE INGENIEROS, S.A.
- Formato: FIEBDC-3/2002
- Ámbito geográfico: Honduras
- Divisa: HNL
- Costes indirectos: 3.00 %
- Gastos generales: 13.00 %
- Beneficio industrial: 6.00 %
- IVA: 15.00 %

## I Instalaciones

### IC Calefacción, refrigeración, climatización y agua caliente

#### ICR Sistemas de conducción de aire

**ICR026** Ud Manguito para ducto flexible.
Manguito de lámina galvanizada, de 102 mm de diámetro, para la fijación de tubo flexible a ductos de climatización. Incluso cinta de aluminio y elementos de fijación.
Incluye: Colocación y fijación de las piezas especiales a la red de ductos.
Criterio de medición de proyecto: Número de unidades previstas, según documentación gráfica de Proyecto.
Criterio de medición de obra: Se medirá el número de unidades realmente ejecutadas según especificaciones de Proyecto.

| Código | Ud | Descripción | Rendimiento | Precio | Importe |
|---|---|---|---|---|---|
| mt42coi135a | Ud | Manguito de lámina galvanizada, de 102 mm de diámetro, para la fijación de tubo flexible a ductos de climatización. (material) | 1.050 | 150.31 | 157.83 |
| mt42con020 | m | Cinta autoadhesiva de aluminio, de 50 micras de espesor y 65 mm de anchura, a base de resinas acrílicas, para el sellado y fijación del aislamiento. (material) | 0.352 | 6.85 | 2.41 |
| mt42con135 | Ud | Brida y soporte para fijación de tubos flexibles para conducción de aire en instalaciones de climatización. (material) | 0.700 | 54.06 | 37.84 |
| mo005 | h | Instalador de climatización. (mano de obra) | 0.118 | 117.18 | 13.83 |
| mo104 | h | Ayudante de instalador de climatización. (mano de obra) | 0.118 | 85.08 | 10.04 |
| % | % | Herramienta menor | 2 % | 221.95 | 4.44 |
|  |  | Costes directos |  |  | 226.39 |
