# Acumulador para agua caliente

- Propiedad del archivo: CYPE INGENIEROS, S.A.
- Formato: FIEBDC-3/2002
- Ámbito geográfico: Honduras
- Divisa: HNL
- Costes indirectos: 3.00 %
- Gastos generales: 13.00 %
- Beneficio industrial: 6.00 %
- IVA: 15.00 %

## I Instalaciones

### IC Calefacción, refrigeración, climatización y agua caliente

#### ICS Sistemas de conducción de agua

**ICS060** Ud Acumulador para agua caliente
Acumulador para producción de agua caliente, de 6000 l de capacidad, 1900 mm de diámetro y 2760 mm de altura, formado por cuba de acero con revestimiento bicomponente epoxi-cerámico Keramtech, aislamiento térmico de espuma de poliuretano flexible de 50 mm de espesor, revestimiento externo de skay, embellecedores, tapas de plástico y ánodo de magnesio. Incluso válvulas de corte, elementos de montaje y accesorios necesarios para su correcto funcionamiento.
Incluye: Replanteo. Colocación. Conexionado. Comprobación de su correcto funcionamiento.
Criterio de medición de proyecto: Número de unidades previstas, según documentación gráfica de Proyecto.
Criterio de medición de obra: Se medirá el número de unidades realmente ejecutadas según especificaciones de Proyecto.

| Código | Ud | Descripción | Rendimiento | Precio | Importe |
|---|---|---|---|---|---|
| mt38azi135gg | Ud | Acumulador para producción de agua caliente, de 6000 l de capacidad, 1900 mm de diámetro y 2760 mm de altura, formado por cuba de acero con revestimiento bicomponente epoxi-cerámico Keramtech, aislamiento térmico de espuma de poliuretano flexible de 50 mm de espesor, revestimiento externo de skay, embellecedores, tapas de plástico y ánodo de magnesio. (material) | 1.000 | 290832.18 | 290832.18 |
| mt37sve010j | Ud | Válvula de esfera de latón niquelado para roscar de 4". (material) | 4.000 | 5275.71 | 21102.84 |
| mt38www011 | Ud | Material auxiliar para instalaciones de agua caliente (material) | 1.000 | 52.21 | 52.21 |
| mo004 | h | Instalador de calefacción. (mano de obra) | 3.554 | 103.87 | 369.15 |
| mo103 | h | Ayudante de instalador de calefacción. (mano de obra) | 3.554 | 75.43 | 268.08 |
| % | % | Herramienta menor | 2 % | 312624.46 | 6252.49 |
|  |  | Costes directos |  |  | 318876.95 |
