# Intercambiador de placas

- Propiedad del archivo: CYPE INGENIEROS, S.A.
- Formato: FIEBDC-3/2002
- Ámbito geográfico: Honduras
- Divisa: HNL
- Costes indirectos: 3.00 %
- Gastos generales: 13.00 %
- Beneficio industrial: 6.00 %
- IVA: 15.00 %

## I Instalaciones

### IC Calefacción, refrigeración, climatización y agua caliente

#### ICS Sistemas de conducción de agua

**ICS070** Ud Intercambiador de placas.
Intercambiador de placas de acero inoxidable AISI 316, potencia 52 kW, presión máxima de trabajo 6 bar y temperatura máxima de 100°C. Incluso válvulas de corte, manómetros, termómetros, elementos de montaje y accesorios necesarios para su correcto funcionamiento.
Incluye: Replanteo. Colocación. Conexionado. Comprobación de su correcto funcionamiento.
Criterio de medición de proyecto: Número de unidades previstas, según documentación gráfica de Proyecto.
Criterio de medición de obra: Se medirá el número de unidades realmente ejecutadas según especificaciones de Proyecto.

| Código | Ud | Descripción | Rendimiento | Precio | Importe |
|---|---|---|---|---|---|
| mt38csg310t | Ud | Intercambiador de placas de acero inoxidable AISI 316, potencia 52 kW, presión máxima de trabajo 6 bar y temperatura máxima de 100°C. (material) | 1.000 | 3855.97 | 3855.97 |
| mt37sve010d | Ud | Válvula de esfera de latón niquelado para roscar de 1". (material) | 2.000 | 372.25 | 744.50 |
| mt37sve010e | Ud | Válvula de esfera de latón niquelado para roscar de 1 1/4". (material) | 2.000 | 513.96 | 1027.92 |
| mt42www040 | Ud | Manómetro con baño de glicerina y diámetro de esfera de 100 mm, con toma vertical, para montaje roscado de 1/2", escala de presión de 0 a 5 bar. (material) | 4.000 | 1560.05 | 6240.20 |
| mt42www050 | Ud | Termómetro bimetálico, diámetro de esfera de 100 mm, con toma vertical, con vaina de 1/2", escala de temperatura de 0 a 120°C. (material) | 4.000 | 1971.23 | 7884.92 |
| mt38www011 | Ud | Material auxiliar para instalaciones de agua caliente (material) | 1.000 | 52.25 | 52.25 |
| mo004 | h | Instalador de calefacción. (mano de obra) | 1.422 | 117.18 | 166.63 |
| mo103 | h | Ayudante de instalador de calefacción. (mano de obra) | 1.422 | 85.08 | 120.98 |
| % | % | Herramienta menor | 2 % | 20093.37 | 401.87 |
|  |  | Costes directos |  |  | 20495.24 |
