# Derivación de línea frigorífica formada por tres colectores Refnet

- Propiedad del archivo: CYPE INGENIEROS, S.A.
- Formato: FIEBDC-3/2002
- Ámbito geográfico: Honduras
- Costes indirectos: 3.00 %
- Gastos generales: 13.00 %
- Beneficio industrial: 6.00 %
- IVA: 15.00 %

## I Instalaciones

### IC Calefacción, climatización y agua caliente

#### ICY Sistema VRV (Daikin)

**ICY261** Ud Derivación de línea frigorífica formada por tres colectores Refnet, uno para la línea de líquido, otro para la línea de descarga de gas y otro para la línea de succión de gas, de 8 salidas cada uno, modelo KHRQ23M29H "DAIKIN".
Suministro e instalación de derivación de línea frigorífica formada por tres colectores Refnet, uno para la línea de líquido, otro para la línea de descarga de gas y otro para la línea de succión de gas, de 8 salidas cada uno, modelo KHRQ23M29H "DAIKIN". Totalmente montada y conexionada.
Incluye: Conexionado.
Criterio de medición de proyecto: Número de unidades previstas, según documentación gráfica de Proyecto.
Criterio de medición de obra: Se medirá el número de unidades realmente ejecutadas según especificaciones de Proyecto.

| Código | Ud | Descripción | Rendimiento | Precio | Importe |
|---|---|---|---|---|---|
| mt42dai604a | Ud | Conjunto de tres colectores Refnet, uno para la línea de líquido, otro para la línea de descarga de gas y otro para la línea de succión de gas, de 8 salidas cada uno, para sistema VRV (Volumen de Refrigerante Variable) con recuperación de calor, modelo KHRQ23M29H "DAIKIN", con índice máximo de conexión de unidades interiores de 289. (material) | 1.000 | 574.27 | 574.27 |
| mo004 | h | Instalador de climatización. (mano de obra) | 0.057 | 3.07 | 0.17 |
| mo102 | h | Ayudante de instalador de climatización. (mano de obra) | 0.057 | 2.01 | 0.11 |
| % | % | Costes directos complementarios | 2 % | 574.55 | 11.49 |
|  |  | Costes directos |  |  | 586.04 |
