# Luminaria para industria. Instalación suspendida

- Propiedad del archivo: CYPE INGENIEROS, S.A.
- Formato: FIEBDC-3/2002
- Ámbito geográfico: Honduras
- Divisa: HNL
- Costes indirectos: 3.00 %
- Gastos generales: 13.00 %
- Beneficio industrial: 6.00 %
- IVA: 15.00 %

## I Instalaciones

### II Iluminación

#### III Interior

**III070** Ud Luminaria para industria. Instalación suspendida.
Luminaria para industria, de lámina de acero, acabado termoesmaltado, de color grafito acabado texturizado, regulación de 1 a 10 V, de 162 W, alimentación a 220/240 V y 50-60 Hz, de 640x640x106 mm, con lámpara LED, temperatura de color 4000 K, óptica formada por reflector de alto rendimiento, haz de luz extensivo, altura máxima de instalación 5 m, difusor de polimetilmetacrilato (PMMA), índice de reproducción cromática mayor de 80, flujo luminoso 16690 lúmenes, grado de protección IP65, con cable tripolar, con conductor flexible de cobre clase 5 de 1 mm² de sección, con aislamiento libre de halógenos, de 1,5 m de longitud y cuatro puntos de anclaje, con sistema con cable de acero para instalación de luminaria suspendida regulable en altura. Instalación suspendida.
Incluye: Replanteo. Montaje, conexionado y comprobación de su correcto funcionamiento.
Criterio de medición de proyecto: Número de unidades previstas, según documentación gráfica de Proyecto.
Criterio de medición de obra: Se medirá el número de unidades realmente ejecutadas según especificaciones de Proyecto.

| Código | Ud | Descripción | Rendimiento | Precio | Importe |
|---|---|---|---|---|---|
| mt34lle200km | Ud | Luminaria para industria, de lámina de acero, acabado termoesmaltado, de color grafito acabado texturizado, regulación de 1 a 10 V, de 162 W, alimentación a 220/240 V y 50-60 Hz, de 640x640x106 mm, con lámpara LED, temperatura de color 4000 K, óptica formada por reflector de alto rendimiento, haz de luz extensivo, altura máxima de instalación 5 m, difusor de polimetilmetacrilato (PMMA), índice de reproducción cromática mayor de 80, flujo luminoso 16690 lúmenes, grado de protección IP65, con cable tripolar, con conductor flexible de cobre clase 5 de 1 mm² de sección, con aislamiento libre de halógenos, de 1,5 m de longitud y cuatro puntos de anclaje, para suspender de techo o estructura. (material) | 1.000 | 24609.84 | 24609.84 |
| mt34lle201b | Ud | Sistema con cable de acero para instalación de luminaria suspendida regulable en altura. (material) | 1.000 | 1714.96 | 1714.96 |
| mo003 | h | Electricista. (mano de obra) | 0.294 | 117.18 | 34.45 |
| mo102 | h | Ayudante de electricista. (mano de obra) | 0.294 | 85.08 | 25.01 |
| % | % | Herramienta menor | 2 % | 26384.26 | 527.69 |
|  |  | Costes directos |  |  | 26911.95 |
