# Luminaria empotrada tipo Downlight

- Propiedad del archivo: CYPE INGENIEROS, S.A.
- Formato: FIEBDC-3/2002
- Ámbito geográfico: Honduras
- Divisa: HNL
- Costes indirectos: 3.00 %
- Gastos generales: 13.00 %
- Beneficio industrial: 6.00 %
- IVA: 15.00 %

## I Instalaciones

### II Iluminación

#### III Interior

**III100** Ud Luminaria empotrada tipo Downlight.
Luminaria circular de techo Downlight, de 260 mm de diámetro y 100 mm de altura, para 2 lámparas fluorescentes compactas triples TC-TEL de 32 W; aro embellecedor de aluminio inyectado, acabado termoesmaltado, de color blanco; reflector de aluminio con acabado especular; protección IP20 y aislamiento clase F. Instalación empotrada. Incluso lámparas.
Incluye: Replanteo. Montaje, conexionado y comprobación de su correcto funcionamiento.
Criterio de medición de proyecto: Número de unidades previstas, según documentación gráfica de Proyecto.
Criterio de medición de obra: Se medirá el número de unidades realmente ejecutadas según especificaciones de Proyecto.
Criterio de valoración económica: El precio no incluye las ayudas de albañilería para instalaciones.

| Código | Ud | Descripción | Rendimiento | Precio | Importe |
|---|---|---|---|---|---|
| mt34lyd030k | Ud | Luminaria circular de techo Downlight, de 260 mm de diámetro y 100 mm de altura, para 2 lámparas fluorescentes compactas triples TC-TEL de 32 W; aro embellecedor de aluminio inyectado, acabado termoesmaltado, de color blanco; reflector de aluminio con acabado especular; protección IP20 y aislamiento clase F. (material) | 1.000 | 4187.78 | 4187.78 |
| mt34tuf020u | Ud | Lámpara fluorescente compacta TC-TEL de 32 W. (material) | 2.000 | 324.99 | 649.98 |
| mo003 | h | Electricista. (mano de obra) | 0.470 | 83.21 | 39.11 |
| mo102 | h | Ayudante de electricista. (mano de obra) | 0.470 | 60.30 | 28.34 |
| % | % | Herramienta menor | 2 % | 4905.21 | 98.10 |
|  |  | Costes directos |  |  | 5003.31 |
