# Luminaria tipo Downlight. Instalación en superficie

- Propiedad del archivo: CYPE INGENIEROS, S.A.
- Formato: FIEBDC-3/2002
- Ámbito geográfico: Honduras
- Divisa: HNL
- Costes indirectos: 3.00 %
- Gastos generales: 13.00 %
- Beneficio industrial: 6.00 %
- IVA: 15.00 %

## I Instalaciones

### II Iluminación

#### III Interior

**III110** Ud Luminaria tipo Downlight. Instalación en superficie.
Luminaria circular de techo Downlight, de 240 mm de diámetro y 150 mm de altura, para 2 lámparas fluorescentes compactas dobles TC-D de 18 W; cuerpo interior de lámina de acero, acabado termoesmaltado, de color blanco; reflector de aluminio con acabado especular; aislamiento clase F. Instalación en superficie. Incluso lámparas.
Incluye: Replanteo. Montaje, conexionado y comprobación de su correcto funcionamiento.
Criterio de medición de proyecto: Número de unidades previstas, según documentación gráfica de Proyecto.
Criterio de medición de obra: Se medirá el número de unidades realmente ejecutadas según especificaciones de Proyecto.

| Código | Ud | Descripción | Rendimiento | Precio | Importe |
|---|---|---|---|---|---|
| mt34lyd010a | Ud | Luminaria circular de techo Downlight, de 240 mm de diámetro y 150 mm de altura, para 2 lámparas fluorescentes compactas dobles TC-D de 18 W; cuerpo interior de lámina de acero, acabado termoesmaltado, de color blanco; reflector de aluminio con acabado especular; aislamiento clase F. (material) | 1.000 | 8182.31 | 8182.31 |
| mt34tuf020n | Ud | Lámpara fluorescente compacta TC-D de 18 W. (material) | 2.000 | 185.08 | 370.16 |
| mo003 | h | Electricista. (mano de obra) | 0.176 | 103.87 | 18.28 |
| mo102 | h | Ayudante de electricista. (mano de obra) | 0.176 | 75.43 | 13.28 |
| % | % | Herramienta menor | 2 % | 8584.03 | 171.68 |
|  |  | Costes directos |  |  | 8755.71 |
