# Luminaria. Instalación en superficie

- Propiedad del archivo: CYPE INGENIEROS, S.A.
- Formato: FIEBDC-3/2002
- Ámbito geográfico: Honduras
- Divisa: HNL
- Costes indirectos: 3.00 %
- Gastos generales: 13.00 %
- Beneficio industrial: 6.00 %
- IVA: 15.00 %

## I Instalaciones

### II Iluminación

#### III Interior

**III140** Ud Luminaria. Instalación en superficie.
Luminaria rectangular industrial de luz directa, de 690x600x154 mm, para 4 lámparas fluorescentes TC-L de 55 W; cuerpo de luminaria de lámina de acero, acabado lacado, de color blanco con marco de aluminio extruido y cantoneras de silicona; óptica extensiva de aluminio; difusor de policarbonato transparente; balasto electrónico; con grados de protección IP65 e IK09. Instalación en superficie. Incluso lámparas.
Incluye: Replanteo. Montaje, conexionado y comprobación de su correcto funcionamiento.
Criterio de medición de proyecto: Número de unidades previstas, según documentación gráfica de Proyecto.
Criterio de medición de obra: Se medirá el número de unidades realmente ejecutadas según especificaciones de Proyecto.

| Código | Ud | Descripción | Rendimiento | Precio | Importe |
|---|---|---|---|---|---|
| mt34lam140aa | Ud | Luminaria rectangular industrial de luz directa, de 690x600x154 mm, para 4 lámparas fluorescentes TC-L de 55 W; cuerpo de luminaria de lámina de acero, acabado lacado, de color blanco con marco de aluminio extruido y cantoneras de silicona; óptica extensiva de aluminio; difusor de policarbonato transparente; balasto electrónico; con grados de protección IP65 e IK09, para instalar en superficie. (material) | 1.000 | 16723.19 | 16723.19 |
| mt34tuf020j | Ud | Lámpara fluorescente compacta TC-L de 55 W. (material) | 4.000 | 228.55 | 914.20 |
| mo003 | h | Electricista. (mano de obra) | 0.176 | 103.87 | 18.28 |
| mo102 | h | Ayudante de electricista. (mano de obra) | 0.176 | 75.43 | 13.28 |
| % | % | Herramienta menor | 2 % | 17668.95 | 353.38 |
|  |  | Costes directos |  |  | 18022.33 |
