# Aislamiento térmico de suelos flotantes, con placas de nódulos de poliestireno

- Propiedad del archivo: CYPE INGENIEROS, S.A.
- Formato: FIEBDC-3/2002
- Ámbito geográfico: Honduras
- Divisa: HNL
- Costes indirectos: 3.00 %
- Gastos generales: 13.00 %
- Beneficio industrial: 6.00 %
- IVA: 15.00 %

## N Aislamientos e impermeabilizaciones

### NA Aislamientos térmicos

#### NAL Suelos flotantes

**NAL035** m² Aislamiento térmico de suelos flotantes, con placas de nódulos de poliestireno.
Aislamiento térmico de suelos flotantes formado por, placa de nódulos, de poliestireno expandido (EPS), 75,5x106 cm.
Incluye: Limpieza y preparación de la superficie soporte. Replanteo y corte del aislamiento. Colocación del aislamiento y sus complementos.
Criterio de medición de proyecto: Superficie medida según documentación gráfica de Proyecto.
Criterio de medición de obra: Se medirá la superficie realmente ejecutada según especificaciones de Proyecto.

| Código | Ud | Descripción | Rendimiento | Precio | Importe |
|---|---|---|---|---|---|
| mt17sch010a | m² | Placa de nódulos, de poliestireno expandido (EPS), 75,5x106 cm, para tubo de 16 mm de diámetro, paso del tubo múltiplo de 7,5 cm, unión entre placas mediante machihembrado, adecuada para contrapisos de mortero de cemento convencional. (material) | 1.000 | 685.14 | 685.14 |
| mo054 | h | Montador de aislamientos. (mano de obra) | 0.048 | 117.18 | 5.62 |
| mo101 | h | Ayudante de montador de aislamientos. (mano de obra) | 0.048 | 85.25 | 4.09 |
| % | % | Herramienta menor | 2 % | 694.85 | 13.90 |
|  |  | Costes directos |  |  | 708.75 |
