# Reparación de impermeabilización de cubiertas

- Propiedad del archivo: CYPE INGENIEROS, S.A.
- Formato: FIEBDC-3/2002
- Ámbito geográfico: Honduras
- Costes indirectos: 3.00 %
- Gastos generales: 13.00 %
- Beneficio industrial: 6.00 %
- IVA: 15.00 %

## N Aislamientos e impermeabilizaciones

### NI Impermeabilizaciones

#### NIG Cubiertas, galerías y balcones

**NIG223** m² Reparación de impermeabilización de cubiertas, realizada mediante el sistema visto Coniroof 2150 "BASF Construction Chemical", con DITE-04/0036, de 2 a 2,5 mm de espesor total, compuesta por: membrana de impermeabilizante líquido, Conipur M 864 FL "BASF Construction Chemical", de color gris, aplicada y extendida con plana dentada; y capa de acabado con sellante color a elegir, Conipur TC 459 "BASF Construction Chemical", aplicada mediante brocha, rodillo o pistola; previa imprimación con Mastertop P 698 "BASF Construction Chemical", aplicada con rastrillo de goma y rodillo de pelo corto, sobre superficie soporte bituminosa (lámina impermeabilizante sin protección) (no incluida en este precio).
Reparación de impermeabilización de cubiertas, realizada mediante el sistema visto Coniroof 2150 "BASF Construction Chemical", con DITE-04/0036, de 2 a 2,5 mm de espesor total, compuesta por: membrana de impermeabilizante líquido, Conipur M 864 FL "BASF Construction Chemical", de color gris, de dos componentes a base de resina de poliuretano, aplicada y extendida con plana dentada; y capa de acabado con sellante color a elegir, Conipur TC 459 "BASF Construction Chemical", compuesto por poliuretano alifático monocomponente y disolventes, aplicada mediante brocha, rodillo o pistola. Incluso p/p de limpieza y preparación de la superficie soporte bituminosa (lámina impermeabilizante sin protección), aplicación de imprimación transparente, Mastertop P 698 "BASF Construction Chemical", a base de resina de poliuretano monocomponente y disolventes, con rastrillo de goma y rodillo de pelo corto; y resolución de puntos singulares.
Incluye: Limpieza y preparación de la superficie soporte. Aplicación de la imprimación. Formación de la membrana. Resolución de los puntos singulares. Aplicación de la capa de sellado.
Criterio de medición de proyecto: Superficie medida en proyección horizontal, según documentación gráfica de Proyecto, desde las caras interiores de los antepechos o petos perimetrales que la limitan.
Criterio de medición de obra: Se medirá, en proyección horizontal, la superficie realmente ejecutada según especificaciones de Proyecto, desde las caras interiores de los antepechos o petos perimetrales que la limitan.

| Código | Ud | Descripción | Rendimiento | Precio | Importe |
|---|---|---|---|---|---|
| mt15bas120e | kg | Imprimación transparente, Mastertop P 698 "BASF Construction Chemical", a base de resina de poliuretano monocomponente y disolventes, para aplicar sobre superficie soporte bituminosa (láminas impermeabilizantes). (material) | 0.100 | 23.45 | 2.35 |
| mt15bas160b | kg | Impermeabilizante líquido, Conipur M 864 FL "BASF Construction Chemical", de color gris, de dos componentes a base de resina de poliuretano, aplicable mediante plana dentada, para conformar una membrana impermeable en cubiertas planas o inclinadas. (material) | 2.500 | 32.76 | 81.90 |
| mt15bas150n | kg | Sellante color a elegir, Conipur TC 459 "BASF Construction Chemical", compuesto por poliuretano alifático monocomponente y disolventes, de aplicación como capa de acabado elástica y resistente a los rayos UV, en el sistema Coniroof de impermeabilización vista de cubiertas. (material) | 0.200 | 37.24 | 7.45 |
| mo031 | h | Aplicador de productos impermeabilizantes. (mano de obra) | 0.502 | 2.97 | 1.49 |
| mo068 | h | Ayudante de aplicador de productos impermeabilizantes. (mano de obra) | 0.502 | 2.01 | 1.01 |
| % | % | Costes directos complementarios | 2 % | 94.20 | 1.88 |
|  |  | Costes directos |  |  | 96.08 |
