# Lámina desolidarizante de estructura nodular de polietileno, de 1 m de anchura y 3 mm de espesor, para desolidarización bajo suelo cerámico o de piedra natural (no incluido en este precio)

- Propiedad del archivo: CYPE INGENIEROS, S.A.
- Formato: FIEBDC-3/2002
- Ámbito geográfico: Honduras
- Divisa: HNL
- Costes indirectos: 3.00 %
- Gastos generales: 13.00 %
- Beneficio industrial: 6.00 %
- IVA: 15.00 %

## N Aislamientos e impermeabilizaciones

### NI Impermeabilizaciones

#### NIN Suelos

**NIN015** m² Lámina desolidarizante de estructura nodular de polietileno, de 1 m de anchura y 3 mm de espesor, para desolidarización bajo suelo cerámico o de piedra natural (no incluido en este precio).
Lámina desolidarizante de estructura nodular de polietileno, de 1 m de anchura y 3 mm de espesor, con ambas caras revestidas de geotextil no tejido de polipropileno, para desolidarización bajo suelo cerámico o de piedra natural (no incluido en este precio), fijada al soporte con adhesivo cementoso mejorado, C2 E, con tiempo abierto ampliado, extendido con plana dentada. Incluso parte proporcional de preparación de la superficie soporte, cortes, sellado de juntas con adhesivo y banda de refuerzo.
Incluye: Corte y preparación de la lámina de desolidarización. Extendido del adhesivo cementoso sobre la superficie soporte. Colocación de la lámina de desolidarización. Sellado de juntas.
Criterio de medición de proyecto: Superficie medida según documentación gráfica de Proyecto.
Criterio de medición de obra: Se medirá la superficie realmente ejecutada según especificaciones de Proyecto.

| Código | Ud | Descripción | Rendimiento | Precio | Importe |
|---|---|---|---|---|---|
| mt09mcr250a | kg | Adhesivo cementoso mejorado, C2 E, con tiempo abierto ampliado, para la fijación de geomembranas, compuesto por cementos especiales, agregados seleccionados y resinas sintéticas. (material) | 2.000 | 14.52 | 29.04 |
| mt15rev180a | m² | Lámina desolidarizante de estructura nodular de polietileno, de 1 m de anchura y 3 mm de espesor, con ambas caras revestidas de geotextil no tejido de polipropileno, suministrada en rollos de 30 m de longitud. (material) | 1.050 | 491.71 | 516.30 |
| mt15rev170a | kg | Adhesivo, color marrón, para el sellado de juntas. (material) | 0.300 | 548.65 | 164.60 |
| mt15rev140a | m | Banda de refuerzo, de 180 mm de anchura, compuesta de una doble hoja de poliolefina termoplástica con acetato de vinil etileno, con ambas caras revestidas de fibras de poliéster no tejidas, de 0,8 mm de espesor y 600 g/m², suministrada en rollos de 30 m de longitud. (material) | 1.200 | 140.10 | 168.12 |
| mo029 | h | Aplicador de láminas impermeabilizantes. (mano de obra) | 0.119 | 65.38 | 7.78 |
| mo067 | h | Ayudante de aplicador de láminas impermeabilizantes. (mano de obra) | 0.119 | 48.20 | 5.74 |
| % | % | Herramienta menor | 2 % | 891.58 | 17.83 |
|  |  | Costes directos |  |  | 909.41 |
