# Muro interior desmontable formada por mampara ciega de 4x2,9 m

- Propiedad del archivo: CYPE INGENIEROS, S.A.
- Formato: FIEBDC-3/2002
- Ámbito geográfico: Honduras
- Costes indirectos: 3.00 %
- Gastos generales: 13.00 %
- Beneficio industrial: 6.00 %
- IVA: 15.00 %

## P Muros interiores

### PM Mamparas

#### PMA Acero

**PMA010** Ud Muro interior desmontable formada por mampara ciega de 4x2,9 m, de acero galvanizado plastificado con PVC, con aislamiento intermedio de lana mineral y remate superior de acero galvanizado plastificado con PVC.
Suministro y montaje de muro interior desmontable formada por mampara ciega de 4x2,9 m de panel machihembrado compuesto por dos láminas de acero galvanizado plastificado con PVC y aislamiento intermedio de lana mineral, perfilería de acero galvanizado plastificado con PVC y remate superior de panel machihembrado compuesto por dos láminas de acero galvanizado plastificado con PVC. Incluso p/p de herrajes, remates, sellado de juntas, soportes, encuentros con otros tipos de paramentos, colocación de canalizaciones para instalaciones y cajeados para materiales eléctricos. Totalmente terminada.
Incluye: Replanteo y marcado de los puntos de fijación. Aplomado, nivelación y fijación de los perfiles que forman el entramado. Colocación y fijación del empanelado. Colocación de la canalización para instalaciones. Tratamiento de las juntas del panel. Remate del perímetro del elemento, por las dos caras.
Criterio de medición de proyecto: Número de unidades previstas, según documentación gráfica de Proyecto.
Criterio de medición de obra: Se medirá el número de unidades realmente ejecutadas según especificaciones de Proyecto.

| Código | Ud | Descripción | Rendimiento | Precio | Importe |
|---|---|---|---|---|---|
| mt26mac010c | m² | Panel ciego machihembrado para mamparas, formado por dos láminas de acero galvanizado plastificado con PVC con aislamiento intermedio de lana mineral de conductividad térmica 0,039 W/(mK). (material) | 11.300 | 102.45 | 1157.69 |
| mt26mac020c | m | Perfil en "U" de acero galvanizado plastificado con PVC para mamparas. (material) | 9.700 | 7.83 | 75.95 |
| mt26mac030c | m | Zócalo de acero galvanizado plastificado con PVC para mamparas. (material) | 3.900 | 6.58 | 25.66 |
| op00ato010 |  | Atornillador. | 1.000 | 0.00 | 0.00 |
| mo010 | h | Montador. (mano de obra) | 8.398 | 3.07 | 25.78 |
| mo078 | h | Ayudante de montador. (mano de obra) | 8.398 | 2.01 | 16.88 |
| % | % | Costes directos complementarios | 2 % | 1301.96 | 26.04 |
|  |  | Costes directos |  |  | 1328.00 |
