# Block para puerta cortafuegos de madera de una hoja de 82,5x203 cm, EI2 30-C5 homologada, acabado fibras

- Propiedad del archivo: CYPE INGENIEROS, S.A.
- Formato: FIEBDC-3/2002
- Ámbito geográfico: Honduras
- Costes indirectos: 3.00 %
- Gastos generales: 13.00 %
- Beneficio industrial: 6.00 %
- IVA: 15.00 %

## P Muros interiores

### PP Puertas interiores

#### PPR Resistentes al fuego

**PPR020** Ud Block para puerta cortafuegos de madera de una hoja de 82,5x203 cm, EI2 30-C5 homologada, acabado fibras.
Suministro y colocación de block de puerta cortafuegos EI2 30-C5 homologada de una hoja de 82,5x203 cm, compuesto de hoja formada por canto perimetral de madera maciza machihembrada a un panel aglomerado central ignífugo y acabado en un tablero de 4 mm de MDF rechapado en fibras: marco de 90x30 mm y mocheta de 70x16 mm en ambas caras, en MDF hidrófugo, con rechapado del mismo material de la hoja; pernos de 140 mm, juntas intumescentes embutidas en el perímetro de la hoja según normativa y dos placas aislantes y termoexpandibles en el cajeado de la cerradura, con función antipánico. Incluso barnizado/pintado ignífugo, manillas, cierre puertas aéreo sin retenedor y junta isotónica e ignífuga embutida en el batiente. Elaborado en taller, ajuste y fijación en obra. Totalmente montado y probado.
Incluye: Marcado de puntos de fijación y aplomado del marco. Fijación del marco al paramento. Sellado de juntas perimetrales. Colocación de la hoja. Colocación de herrajes de cierre y accesorios.
Criterio de medición de proyecto: Número de unidades previstas, según documentación gráfica de Proyecto.
Criterio de medición de obra: Se medirá el número de unidades realmente ejecutadas según especificaciones de Proyecto.

| Código | Ud | Descripción | Rendimiento | Precio | Importe |
|---|---|---|---|---|---|
| mt22bcf010a | Ud | Puerta cortafuegos homologada, EI2 30-C5, de una hoja de madera, 82,5x203 cm, acabado fibras con barnizado o pintado ignífugo, incluso mocheta, marco metálico con garras de anclaje, accesorios y herrajes de colgar, dispositivos de cierre y dispositivos de seguridad. (material) | 1.000 | 264.91 | 264.91 |
| op00cla010 |  | Clavadora. | 1.000 | 0.00 | 0.00 |
| op00gra010 |  | Grapadora. | 1.000 | 0.00 | 0.00 |
| op00sie010 |  | Sierra de calar. | 1.000 | 0.00 | 0.00 |
| op00cep010 |  | Garlopa. | 1.000 | 0.00 | 0.00 |
| op00ato010 |  | Atornillador. | 1.000 | 0.00 | 0.00 |
| op00tro010 |  | Tronzador. | 1.000 | 0.00 | 0.00 |
| mo016 | h | Carpintero. (mano de obra) | 0.355 | 3.02 | 1.07 |
| mo056 | h | Ayudante de carpintero. (mano de obra) | 0.355 | 2.03 | 0.72 |
| % | % | Costes directos complementarios | 2 % | 266.70 | 5.33 |
|  |  | Costes directos |  |  | 272.03 |
