# Muro interior interior (separación dentro de una misma unidad de uso) de entramado autoportante de láminas de yeso y lana mineral

- Propiedad del archivo: CYPE INGENIEROS, S.A.
- Formato: FIEBDC-3/2002
- Ámbito geográfico: Honduras
- Costes indirectos: 3.00 %
- Gastos generales: 13.00 %
- Beneficio industrial: 6.00 %
- IVA: 15.00 %

## P Muros interiores

### PS Entramados autoportantes

#### PSY Láminas de yeso

**PSY100** m² Muro interior interior (separación dentro de una misma unidad de uso) de entramado autoportante de láminas de yeso y lana mineral, con muro interior simple, sistema muro interior PYL 78/600(48) LM, catálogo ATEDY-AFELMA, de 78 mm de espesor total, compuesta por una estructura autoportante de perfiles metálicos de acero galvanizado de 48 mm de anchura formada por montantes (elementos verticales) y canales (elementos horizontales), con una separación entre montantes de 600 mm y una disposición normal "N"; a cada lado de la cual se atornilla una lámina de yeso A / - 1200 / longitud / 15 / borde afinado, Standard "KNAUF" y aislamiento de panel flexible y liviano de lana de roca volcánica Confortpan 208 Roxul "ROCKWOOL", no revestido, de 40 mm de espesor, colocado en el alma.
Suministro y montaje de muro interior interior (separación dentro de una misma unidad de uso) de entramado autoportante de láminas de yeso y lana mineral, con muro interior simple, sistema muro interior PYL 78/600(48) LM, catálogo ATEDY-AFELMA, de 78 mm de espesor total, compuesta por una estructura autoportante de perfiles metálicos de acero galvanizado de 48 mm de anchura formada por montantes (elementos verticales) y canales (elementos horizontales), con una separación entre montantes de 600 mm y una disposición normal "N"; a cada lado de la cual se atornilla una lámina de yeso A / - 1200 / longitud / 15 / borde afinado, Standard "KNAUF" y aislamiento de panel flexible y liviano de lana de roca volcánica Confortpan 208 Roxul "ROCKWOOL", no revestido, de 40 mm de espesor, resistencia térmica 1,05 m²K/W, conductividad térmica 0,037 W/(mK), colocado en el alma. Incluso p/p de replanteo de la perfilería, zonas de paso y huecos; colocación en todo su perímetro de cintas o bandas estancas, en la superficie de apoyo o contacto de la perfilería con los paramentos; anclajes de canales y montantes metálicos; corte y fijación del aislamiento; corte y fijación de las placas mediante tornillería; tratamiento de las zonas de paso y huecos; ejecución de ángulos; tratamiento de juntas mediante pasta y cinta de juntas; recibido de las cajas para alojamiento de materiales eléctricos y de paso de instalaciones, previo replanteo de su ubicación en las placas y perforación de las mismas y limpieza final. Totalmente terminado y listo para imprimar, pintar o revestir.
Incluye: Replanteo y trazado en la losa inferior y en el superior de los muros interiores a realizar. Colocación de banda de estanqueidad y canales inferiores, sobre solado terminado o base de asiento. Colocación de banda de estanqueidad y canales superiores, bajo losas. Colocación y fijación de los montantes sobre los elementos horizontales. Colocación de las placas para el cierre de una de las caras del muro interior, mediante fijaciones mecánicas. Colocación de los paneles de aislamiento entre los montantes. Cierre de la segunda cara con placas, mediante fijaciones mecánicas. Replanteo de las cajas para alojamiento de materiales eléctricos y de paso de instalaciones, y posterior perforación de las placas. Tratamiento de las juntas entre placas. Recibido de las cajas para alojamiento de materiales eléctricos y de paso de instalaciones.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020b | m | Banda acústica de dilatación "KNAUF" de 50 mm de anchura. (material) | 1.200 | 0.28 | 0.34 |
| mt12pfk020c | m | Canal 48/30 "KNAUF" de acero galvanizado. (material) | 0.700 | 1.26 | 0.88 |
| mt12pfk010c | m | Montante 48/35 "KNAUF" de acero galvanizado. (material) | 2.000 | 1.70 | 3.40 |
| mt16lrw030dbl | m² | Panel flexible y liviano de lana de roca volcánica Confortpan 208 Roxul "ROCKWOOL", no revestido, de 40 mm de espesor, resistencia térmica 1,05 m²K/W, conductividad térmica 0,037 W/(mK), densidad 30 kg/m³, calor específico 840 J/kgK y factor de resistencia a la difusión del vapor de agua 1,3. (material) | 1.050 | 3.58 | 3.76 |
| mt12ppk010b | m² | Lámina de yeso A / - 1200 / longitud / 15 / borde afinado, Standard "KNAUF". (material) | 2.100 | 5.64 | 11.84 |
| mt12ptk010cd | Ud | Tornillo autoperforante TN "KNAUF" 3,5x25. (material) | 29.000 | 0.01 | 0.29 |
| mt12psg220 | Ud | Fijación compuesta por taco y tornillo 5x27. (material) | 1.600 | 0.07 | 0.11 |
| mt12pck010a | m | Cinta de juntas "KNAUF" de 50 mm de anchura. (material) | 3.200 | 0.04 | 0.13 |
| mt12pik015 | kg | Pasta de agarre Perlfix "KNAUF". (material) | 0.100 | 0.62 | 0.06 |
| mt12pik010b | kg | Pasta de juntas Jointfiller F-1 GLS "KNAUF". (material) | 0.600 | 1.47 | 0.88 |
| op00ato010 |  | Atornillador. | 1.000 | 0.00 | 0.00 |
| op00fre010 |  | Fresadora. | 1.000 | 0.00 | 0.00 |
| mo052 | h | Montador de prefabricados interiores. (mano de obra) | 0.433 | 3.07 | 1.33 |
| mo098 | h | Ayudante de montador de prefabricados interiores. (mano de obra) | 0.433 | 2.01 | 0.87 |
| % | % | Costes directos complementarios | 2 % | 23.89 | 0.48 |
|  |  | Costes directos |  |  | 24.37 |
