# Ayudas de albañilería en edificio multifamiliar, para infraestructura común de telecomunicaciones (ICT)

- Propiedad del archivo: CYPE INGENIEROS, S.A.
- Formato: FIEBDC-3/2002
- Ámbito geográfico: Honduras
- Costes indirectos: 3.00 %
- Gastos generales: 13.00 %
- Beneficio industrial: 6.00 %
- IVA: 15.00 %

## P Muros interiores

### PY Ayudas

#### PYA Ayudas para instalaciones

**PYA010** m² Ayudas de albañilería en edificio multifamiliar, para infraestructura común de telecomunicaciones (ICT).
Repercusión por m² de superficie construida de obra de ayudas de cualquier trabajo de albañilería, necesarias para la correcta ejecución de la infraestructura común de telecomunicaciones (ICT) formada por: acometida, canalizaciones y registro de enlace, recintos, canalizaciones y registros principales y secundarios, registros de terminación de red, canalización interior de usuario, registros de paso y registros de toma, en edificio multifamiliar, incluida p/p de elementos comunes. Incluso material auxiliar para realizar todos aquellos trabajos de apertura y tapado de rozas, apertura de huecos en muros interiores, muros, losas y losas, para paso de instalaciones, fijación de soportes, recibidos y remates precisos para el correcto montaje de la instalación.
Incluye: Trabajos de apertura y tapado de rozas. Apertura de agujeros en paramentos, muros, losas y losas, para el paso de instalaciones. Colocación de pasatubos. Colocación y recibido de cajas para elementos empotrados. Sellado de agujeros y huecos de paso de instalaciones.
Criterio de medición de proyecto: Superficie construida, medida según documentación gráfica de Proyecto.
Criterio de medición de obra: Se medirá la superficie realmente ejecutada según especificaciones de Proyecto.

| Código | Ud | Descripción | Rendimiento | Precio | Importe |
|---|---|---|---|---|---|
| mq05per010 | h | Perforadora con corona diamantada y soporte. (maquinaria) | 0.007 | 17.75 | 0.12 |
| op00roz010 |  | Rozadora. | 1.000 | 0.00 | 0.00 |
| op00ato010 |  | Atornillador. | 1.000 | 0.00 | 0.00 |
| mo019 | h | Albañil. (mano de obra) | 0.024 | 2.97 | 0.07 |
| mo111 | h | Peón de albañilería. (mano de obra) | 0.061 | 1.93 | 0.12 |
| % | % | Costes directos complementarios | 4 % | 0.31 | 0.01 |
|  |  | Costes directos |  |  | 0.32 |
