# Bancada de apoyo de maquinaria

- Propiedad del archivo: CYPE INGENIEROS, S.A.
- Formato: FIEBDC-3/2002
- Ámbito geográfico: Honduras
- Costes indirectos: 3.00 %
- Gastos generales: 13.00 %
- Beneficio industrial: 6.00 %
- IVA: 15.00 %

## P Muros interiores

### PY Ayudas

#### PYB Bancadas

**PYB010** Ud Bancada de apoyo de maquinaria, de concreto reforzado, de 150x100x16 cm, formada por concreto f'c=210 kg/cm² (21 MPa), clase de exposición F0 S0 P0 C0, tamaño máximo del agregado 12,5 mm, consistencia blanda, mezclado en obra, y vertido con medios manuales y malla soldada tipo D 50.
Formación de bancada de apoyo de maquinaria, de concreto reforzado, de 150x100x16 cm, formada por concreto f'c=210 kg/cm² (21 MPa), clase de exposición F0 S0 P0 C0, tamaño máximo del agregado 12,5 mm, consistencia blanda, mezclado en obra, y vertido con medios manuales, tipo D 50, 25x25 cm y Ø 4-4 mm, marco perimetral de perfil de acero laminado en caliente y capa separadora de geotextil no tejido. Incluso montaje, desmontaje y retirada de todo el material auxiliar, una vez que la pieza estructural esté en condiciones de soportar los esfuerzos. Sin incluir amortiguadores ni elementos antivibratorios.
Incluye: Replanteo y trazado de la bancada. Colocación de la membrana geotextil. Colocación y fijación del marco. Colocación de las armaduras con separadores homologados. Vertido y compactación del concreto. Regleado y nivelación de la capa de compresión. Curado del concreto.
Criterio de medición de proyecto: Número de unidades previstas, según documentación gráfica de Proyecto.
Criterio de medición de obra: Se medirá el número de unidades realmente ejecutadas según especificaciones de Proyecto.

| Código | Ud | Descripción | Rendimiento | Precio | Importe |
|---|---|---|---|---|---|
| mt14gsa010b | m² | Geotextil no tejido sintético, termosoldado, de polipropileno-polietileno, de 125 g/m². (material) | 1.760 | 1.52 | 2.68 |
| mt07ala000h | kg | Acero laminado A 572 Grado 42, en perfiles laminados en caliente, según ASTM A 572, piezas simples, para aplicaciones estructurales. (material) | 94.000 | 0.83 | 78.02 |
| mt07ame050aae | m² | Malla soldada tipo D 50, 25x25 cm y Ø 4-4 mm, según ASTM A 497. (material) | 1.650 | 0.94 | 1.55 |
| mt08aaa010a | m³ | Agua. (material) | 0.065 | 0.95 | 0.06 |
| mt01arg000 | t | Arena cribada para concretos preparados en obra. (material) | 0.213 | 7.00 | 1.49 |
| mt01arg001c | t | Agregado grueso homogeneizado, de tamaño máximo 12,5 mm, para concretos preparados en obra. (material) | 0.231 | 14.06 | 3.25 |
| mt08cem000 | kg | Cemento en sacos, para concreto mezclado en obra. (material) | 77.616 | 0.12 | 9.31 |
| au00auh040 |  | Vibrador de concreto, eléctrico. | 1.000 | 0.00 | 0.00 |
| mo041 | h | Armador. (mano de obra) | 0.347 | 3.11 | 1.08 |
| mo087 | h | Ayudante de armador. (mano de obra) | 0.347 | 2.12 | 0.74 |
| mo111 | h | Peón de albañilería. (mano de obra) | 0.367 | 1.93 | 0.71 |
| mo110 | h | Peón especializado de albañilería. (mano de obra) | 0.384 | 1.97 | 0.76 |
| % | % | Costes directos complementarios | 2 % | 99.65 | 1.99 |
|  |  | Costes directos |  |  | 101.64 |
