# Limpieza final de obra en vivienda unifamiliar, con una superficie construida media de 90 m²

- Propiedad del archivo: CYPE INGENIEROS, S.A.
- Formato: FIEBDC-3/2002
- Ámbito geográfico: Honduras
- Costes indirectos: 3.00 %
- Gastos generales: 13.00 %
- Beneficio industrial: 6.00 %
- IVA: 15.00 %

## P Muros interiores

### PY Ayudas

#### PYL Limpieza de obra

**PYL020** Ud Limpieza final de obra en vivienda unifamiliar, con una superficie construida media de 90 m².
Limpieza final de obra en vivienda unifamiliar, con una superficie construida media de 90 m², incluyendo los trabajos de eliminación de la suciedad y el polvo acumulado en paramentos y carpinterías, limpieza y desinfección de baños y aseos, limpieza de cristales y carpinterías exteriores, eliminación de manchas y restos de yeso y mortero adheridos en suelos y otros elementos, recogida y retirada de plásticos y cartones, todo ello junto con los demás restos de fin de obra depositados en el contenedor de residuos para su transporte a vertedero autorizado.
Incluye: Trabajos de limpieza. Retirada y acopio de los restos generados. Carga manual de los restos generados sobre camión o contenedor.
Criterio de medición de proyecto: Número de unidades previstas, según documentación gráfica de Proyecto.
Criterio de medición de obra: Se medirá el número de unidades realmente ejecutadas según especificaciones de Proyecto.

| Código | Ud | Descripción | Rendimiento | Precio | Importe |
|---|---|---|---|---|---|
| op00asp010 |  | Aspirador. | 1.000 | 0.00 | 0.00 |
| mo111 | h | Peón de albañilería. (mano de obra) | 28.259 | 1.93 | 54.54 |
| % | % | Costes directos complementarios | 2 % | 54.54 | 1.09 |
|  |  | Costes directos |  |  | 55.63 |
