# Preparación y limpieza de paramento horizontal para su posterior revestimiento, con medios manuales y carga manual de escombros sobre camión o contenedor

- Propiedad del archivo: CYPE INGENIEROS, S.A.
- Formato: FIEBDC-3/2002
- Ámbito geográfico: Honduras
- Costes indirectos: 3.00 %
- Gastos generales: 13.00 %
- Beneficio industrial: 6.00 %
- IVA: 15.00 %

## P Muros interiores

### PY Ayudas

#### PYL Limpieza de obra

**PYL030** m² Preparación y limpieza de paramento horizontal para su posterior revestimiento, con medios manuales y carga manual de escombros sobre camión o contenedor.
Preparación y limpieza de paramento horizontal para su posterior revestimiento, con medios manuales. Incluso p/p de preparación de la zona de trabajo y protección de los elementos del entorno que deban mantenerse, acopio, retirada y carga manual de escombros sobre camión o contenedor.
Incluye: Preparación de la zona de trabajo. Preparación y limpieza del paramento. Retirada y acopio de escombros. Limpieza de los restos de obra. Carga de escombros sobre camión o contenedor.
Criterio de medición de proyecto: Superficie medida según documentación gráfica de Proyecto.
Criterio de medición de obra: Se medirá la superficie realmente ejecutada según especificaciones de Proyecto.

| Código | Ud | Descripción | Rendimiento | Precio | Importe |
|---|---|---|---|---|---|
| mo111 | h | Peón de albañilería. (mano de obra) | 0.066 | 1.93 | 0.13 |
| mo110 | h | Peón especializado de albañilería. (mano de obra) | 0.066 | 1.97 | 0.13 |
| % | % | Costes directos complementarios | 2 % | 0.26 | 0.01 |
|  |  | Costes directos |  |  | 0.27 |
