# Pasos de escalera, mediante ladrillo cerámico hueco

- Propiedad del archivo: CYPE INGENIEROS, S.A.
- Formato: FIEBDC-3/2002
- Ámbito geográfico: Honduras
- Costes indirectos: 3.00 %
- Gastos generales: 13.00 %
- Beneficio industrial: 6.00 %
- IVA: 15.00 %

## P Muros interiores

### PY Ayudas

#### PYP Formación de pasos

**PYP010** m Pasos de escalera, mediante ladrillo cerámico hueco.
Formación de pasos de escalera con ladrillo cerámico hueco recibido con mortero de cemento 1:6, sobre la losa o cascarón de escalera, como base para la posterior colocación del acabado de peldaños.
Incluye: Replanteo y trazado de los pasos en muros. Tendido de cordel entre el primer peldaño y el último. Limpieza y humectación de la losa. Formación de los pasos.
Criterio de medición de proyecto: Longitud de la arista formada por el paso y el contrapaso, medida según documentación gráfica de Proyecto.
Criterio de medición de obra: Se medirá, en la arista de intersección entre paso y contrapaso, la longitud realmente ejecutada según especificaciones de Proyecto.

| Código | Ud | Descripción | Rendimiento | Precio | Importe |
|---|---|---|---|---|---|
| mt04lvc010b | Ud | Ladrillo cerámico hueco doble, para revestir, 24x11,5x7 cm. (material) | 18.000 | 0.11 | 1.98 |
| mt09mor010c | m³ | Mortero de cemento CEM II/B-P 32,5 N tipo M-5, confeccionado en obra con 250 kg/m³ de cemento y una proporción en volumen 1/6. (material) | 0.010 | 115.30 | 1.15 |
| mo019 | h | Albañil. (mano de obra) | 0.529 | 2.97 | 1.57 |
| mo075 | h | Ayudante de construcción. (mano de obra) | 0.529 | 2.01 | 1.06 |
| % | % | Costes directos complementarios | 2 % | 5.76 | 0.12 |
|  |  | Costes directos |  |  | 5.88 |
