# Sistema "VELUX" de ventana para cubierta plana

- Propiedad del archivo: CYPE INGENIEROS, S.A.
- Formato: FIEBDC-3/2002
- Ámbito geográfico: Honduras
- Divisa: HNL
- Costes indirectos: 3.00 %
- Gastos generales: 13.00 %
- Beneficio industrial: 6.00 %
- IVA: 15.00 %

## Q Cubiertas

### QL Claraboyas y tragaluces

#### QLC Claraboyas prefabricadas

**QLC020** Ud Sistema "VELUX" de ventana para cubierta plana.
Ventana para cubierta plana, modelo CVP 060060 0073U "VELUX", practicable con apertura proyectante de accionamiento manual hasta 15 cm mediante barra telescópica, de 60x60 cm, marco y hoja de PVC, color blanco, con aislamiento interior de poliestireno, cúpula exterior transparente, parabólica, ISD 0000, de polimetilmetacrilato (PMMA), doble acristalamiento interior aislante de seguridad (73Q) (vidrio interior laminar de 3+3 mm, cámara de aire rellena de gas argón de 14,5 mm, vidrio exterior Float de 4 mm con recubrimiento aislante y separador de acero inoxidable). Totalmente equipada, montada y probada.
Incluye: Replanteo. Presentación, aplomado y nivelación del marco. Fijación del marco al hueco dejado en la losa. Sellado de juntas perimetrales. Colocación y fijación de la cúpula sobre el marco.
Criterio de medición de proyecto: Número de unidades previstas, según documentación gráfica de Proyecto.
Criterio de medición de obra: Se medirá el número de unidades realmente ejecutadas según especificaciones de Proyecto.

| Código | Ud | Descripción | Rendimiento | Precio | Importe |
|---|---|---|---|---|---|
| mt24vqp006a | Ud | Ventana para cubierta plana, modelo CVP 060060 0073U "VELUX", practicable con apertura proyectante de accionamiento manual hasta 15 cm mediante barra telescópica, de 60x60 cm, marco y hoja de PVC, color blanco, con aislamiento interior de poliestireno, cúpula exterior transparente, parabólica, ISD 0000, de polimetilmetacrilato (PMMA), doble acristalamiento interior aislante de seguridad (73Q) (vidrio interior laminar de 3+3 mm, cámara de aire rellena de gas argón de 14,5 mm, vidrio exterior Float de 4 mm con recubrimiento aislante y separador de acero inoxidable). (material) | 1.000 | 20244.43 | 20244.43 |
| op00ato010 |  | Atornillador. | 1.000 | 0.00 | 0.00 |
| mo011 | h | Montador. (mano de obra) | 1.706 | 117.18 | 199.91 |
| mo080 | h | Ayudante de montador. (mano de obra) | 0.853 | 85.25 | 72.72 |
| % | % | Herramienta menor | 2 % | 20517.06 | 410.34 |
|  |  | Costes directos |  |  | 20927.40 |
