# Borde lateral de cubierta con piezas cerámicas

- Propiedad del archivo: CYPE INGENIEROS, S.A.
- Formato: FIEBDC-3/2002
- Ámbito geográfico: Honduras
- Divisa: HNL
- Costes indirectos: 3.00 %
- Gastos generales: 13.00 %
- Beneficio industrial: 6.00 %
- IVA: 15.00 %

## Q Cubiertas

### QR Remates

#### QRB Borde lateral

**QRB020** m Borde lateral de cubierta con piezas cerámicas.
Borde lateral de cubierta con remates laterales cerámicos, color rojo, para tejas curvas, recibidos con mortero de cemento, confeccionado en obra, dosificación 1:6. Incluso traslapes.
Incluye: Colocación de las tejas con mortero.
Criterio de medición de proyecto: Longitud medida según documentación gráfica de Proyecto.
Criterio de medición de obra: Se medirá la longitud realmente ejecutada según especificaciones de Proyecto.

| Código | Ud | Descripción | Rendimiento | Precio | Importe |
|---|---|---|---|---|---|
| mt13tac012a | Ud | Remate lateral cerámico, color rojo, para tejas curvas. (material) | 2.700 | 74.70 | 201.69 |
| mt08aaa010a | m³ | Agua. (material) | 0.006 | 35.66 | 0.21 |
| mt01arg005a | t | Arena de cantera, para mortero mezclado en obra. (material) | 0.049 | 480.74 | 23.56 |
| mt08cem000i | kg | Cemento gris en sacos. (material) | 7.500 | 3.88 | 29.10 |
| mq06hor010 | h | Mezcladora de concreto. (maquinaria) | 0.024 | 39.31 | 0.94 |
| mo020 | h | Albañil. (mano de obra) | 0.216 | 90.93 | 19.64 |
| mo113 | h | Peón de albañilería. (mano de obra) | 0.323 | 65.40 | 21.12 |
| % | % | Herramienta menor | 2 % | 296.26 | 5.93 |
|  |  | Costes directos |  |  | 302.19 |
