# Tablero cerámico en cubierta inclinada

- Propiedad del archivo: CYPE INGENIEROS, S.A.
- Formato: FIEBDC-3/2002
- Ámbito geográfico: Honduras
- Divisa: HNL
- Costes indirectos: 3.00 %
- Gastos generales: 13.00 %
- Beneficio industrial: 6.00 %
- IVA: 15.00 %

## Q Cubiertas

### QT Inclinados

#### QTY Reparaciones y refuerzos

**QTY050** m² Tablero cerámico en cubierta inclinada, formado por piezas cerámicas machihembradas con aislamiento intermedio, de 100x30x12 cm, apoyadas en seco sobre una cinta de papel dispuesta sobre las maestras de los muros interiores aligerados (no incluidos en este precio).
Formación de tablero cerámico en cubierta inclinada, mediante la disposición de piezas cerámicas machihembradas con aislamiento intermedio, de 100x30x12 cm, apoyadas en seco sobre una cinta de papel dispuesta sobre las maestras de los muros interiores aligerados (no incluidos en este precio). Incluso parte proporcional de replanteo y corte de las piezas, relleno de las juntas con mortero de cemento, confeccionado en obra, dosificación 1:8 entre las piezas de dos tramos contiguos y resolución de encuentros con paramentos verticales.
Incluye: Replanteo. Corte de las piezas. Colocación de las piezas cerámicas que forman el tablero.
Criterio de medición de proyecto: Superficie del faldón medida en verdadera magnitud, según documentación gráfica de Proyecto.
Criterio de medición de obra: Se medirá, en verdadera magnitud, la superficie realmente ejecutada según especificaciones de Proyecto.

| Código | Ud | Descripción | Rendimiento | Precio | Importe |
|---|---|---|---|---|---|
| mt04lgs010a | Ud | Tablero sándwich, 100x30x12 cm, compuesto de placas cerámicas y material aislante intermedio de poliestireno expandido. (material) | 3.333 | 85.94 | 286.44 |
| mt08aaa010a | m³ | Agua. (material) | 0.006 | 32.23 | 0.19 |
| mt01arg005a | t | Arena de cantera, para mortero mezclado en obra. (material) | 0.004 | 439.06 | 1.76 |
| mt08cem000i | kg | Cemento gris en sacos. (material) | 0.480 | 3.51 | 1.68 |
| mq06hor010 | h | Mezcladora de concreto. (maquinaria) | 0.012 | 32.41 | 0.39 |
| mo020 | h | Albañil. (mano de obra) | 0.699 | 65.38 | 45.70 |
| mo077 | h | Ayudante de albañil. (mano de obra) | 0.722 | 48.20 | 34.80 |
| % | % | Herramienta menor | 2 % | 370.96 | 7.42 |
|  |  | Costes directos |  |  | 378.38 |
