# Contrapiso de concreto, confeccionado en obra con cascotes de 12 a 20 mm de diámetro, de 8 cm de espesor

- Propiedad del archivo: CYPE INGENIEROS, S.A.
- Formato: FIEBDC-3/2002
- Ámbito geográfico: Honduras
- Costes indirectos: 3.00 %
- Gastos generales: 13.00 %
- Beneficio industrial: 6.00 %
- IVA: 15.00 %

## R Revestimientos

### RS Suelos y pavimentos

#### RSB Contrapisos y grandes recrecidos

**RSB016** m² Contrapiso de concreto, confeccionado en obra con cascotes de 12 a 20 mm de diámetro, de 8 cm de espesor.
Formación de base de concreto, confeccionado en obra con cascotes de 12 a 20 mm de diámetro, de 8 cm de espesor, para su posterior uso como soporte de pavimento.
Incluye: Replanteo y marcado de niveles. Preparación de las juntas perimetrales de dilatación. Puesta en obra del concreto. Formación de juntas de retracción. Curado.
Criterio de medición de proyecto: Superficie medida según documentación gráfica de Proyecto.
Criterio de medición de obra: Se medirá la superficie realmente ejecutada según especificaciones de Proyecto, sin deducir la superficie ocupada por las columnas situados dentro de su perímetro.

| Código | Ud | Descripción | Rendimiento | Precio | Importe |
|---|---|---|---|---|---|
| mt08aaa010a | m³ | Agua. (material) | 0.020 | 0.95 | 0.02 |
| mt01arg000 | t | Arena cribada para concretos preparados en obra. (material) | 0.071 | 7.00 | 0.50 |
| mt08cem000 | kg | Cemento en sacos, para concreto mezclado en obra. (material) | 22.000 | 0.12 | 2.64 |
| mt08var110 | m³ | Cascotes de 12 a 20 mm de diámetro. (material) | 0.067 | 18.50 | 1.24 |
| mo019 | h | Albañil. (mano de obra) | 0.239 | 2.97 | 0.71 |
| mo110 | h | Peón especializado de albañilería. (mano de obra) | 0.239 | 1.97 | 0.47 |
| % | % | Costes directos complementarios | 2 % | 5.58 | 0.11 |
|  |  | Costes directos |  |  | 5.69 |
