# Suelo técnico registrable Waytec "TAU CERÁMICA"

- Propiedad del archivo: CYPE INGENIEROS, S.A.
- Formato: FIEBDC-3/2002
- Ámbito geográfico: Honduras
- Costes indirectos: 3.00 %
- Gastos generales: 13.00 %
- Beneficio industrial: 6.00 %
- IVA: 15.00 %

## R Revestimientos

### RS Pisos

#### RSE Técnicos

**RSE020** m² Suelo técnico registrable Waytec "TAU CERÁMICA", para interior, compuesto por paneles autoportantes de 600x600 mm y 40 mm de espesor, formados por un soporte base de tablero aglomerado, de 30 mm de espesor, con cantos de PVC, lámina de aluminio de 0,5 mm de espesor dispuesta en la cara inferior y una capa de acabado de gres porcelánico, estilo mármol "TAU CERÁMICA", de 596x596 mm y 10 mm de espesor, apoyados sobre pies regulables de acero galvanizado, de base redonda con eje roscado M16, "TAU CERÁMICA", para alturas entre 78 y 88 mm.
Suministro y colocación de suelo técnico registrable Waytec "TAU CERÁMICA", para interior, formado por paneles autoportantes de 600x600 mm y 40 mm de espesor, formados por un soporte base de tablero aglomerado, de 30 mm de espesor, con cantos de PVC, lámina de aluminio de 0,5 mm de espesor dispuesta en la cara inferior y una capa de acabado de gres porcelánico, estilo mármol "TAU CERÁMICA", de 596x596 mm y 10 mm de espesor, apoyados sobre pies regulables de acero galvanizado, de base redonda con eje roscado M16, "TAU CERÁMICA", para alturas entre 78 y 88 mm, fijados a la superficie de apoyo con adhesivo. Incluso parte proporcional de preparación de la superficie de apoyo de los pedestales mediante aspirado y limpieza de restos de obra, replanteo y fijación de los pedestales al suelo con pegamento, colocación de almohadillas sobre los pedestales y fijación de la rosca que regula su altura con pegamento, y banda perimetral de lana de roca para la desolidarización del perímetro. Totalmente montado.
Incluye: Replanteo de los ejes de los pedestales y marcado de niveles. Colocación, nivelación y fijación de pedestales. Colocación de los paneles. Limpieza final del piso.
Criterio de medición de proyecto: Superficie útil, medida según documentación gráfica de Proyecto. No se ha incrementado la medición por roturas y recortes, ya que en la descomposición se ha considerado un 5% más de piezas.
Criterio de medición de obra: Se medirá la superficie realmente ejecutada según especificaciones de Proyecto.

| Código | Ud | Descripción | Rendimiento | Precio | Importe |
|---|---|---|---|---|---|
| mt12psk080a | Ud | Cartucho de 600 cm³ de pegamento para fijación de pies regulables a la superficie de apoyo. (material) | 0.010 | 5.52 | 0.06 |
| mt12psk040a | m | Banda perimetral de lana de roca de 12 mm de espesor y 100 mm de ancho. (material) | 1.000 | 2.15 | 2.15 |
| mt12pct020a | Ud | Pie regulable de acero galvanizado, de base redonda con eje roscado M16, "TAU CERÁMICA", para alturas entre 78 y 88 mm. Incluso tapeta de material plástico, colocada en la cabeza del pedestal y accesorios. (material) | 3.000 | 1.46 | 4.38 |
| mt12pct010aa | m² | Panel autoportante para el sistema de suelo técnico registrable Waytec Int "TAU CERÁMICA", de 600x600 mm y 40 mm de espesor, formado por un soporte base de tablero aglomerado, de 30 mm de espesor, biselado y rematado perimetralmente con PVC, color a elegir, lámina de aluminio de 0,5 mm de espesor dispuesta en la cara inferior y una capa de acabado de gres porcelánico, estilo mármol "TAU CERÁMICA", de 596x596 mm 10 mm de espesor; clasificación 2/2/A/2. (material) | 1.050 | 69.50 | 72.98 |
| op00ato010 |  | Atornillador. | 1.000 | 0.00 | 0.00 |
| op00tal010 |  | Taladro. | 1.000 | 0.00 | 0.00 |
| op00tro010 |  | Tronzador. | 1.000 | 0.00 | 0.00 |
| mo011 | h | Montador. (mano de obra) | 0.439 | 2.12 | 0.93 |
| mo080 | h | Ayudante de montador. (mano de obra) | 0.439 | 1.51 | 0.66 |
| % | % | Herramienta menor | 2 % | 81.16 | 1.62 |
|  |  | Costes directos |  |  | 82.78 |
