# Saneado de zona a reparar en piso de concreto

- Propiedad del archivo: CYPE INGENIEROS, S.A.
- Formato: FIEBDC-3/2002
- Ámbito geográfico: Honduras
- Divisa: HNL
- Costes indirectos: 3.00 %
- Gastos generales: 13.00 %
- Beneficio industrial: 6.00 %
- IVA: 15.00 %

## R Revestimientos

### RS Pisos

#### RSK Preparación de la superficie

**RSK055** m² Saneado de zona a reparar en piso de concreto.
Preparación de la zona a reparar en piso de concreto mediante la realización de un cajeado perimetral efectuando un corte con sierra mecánica, con un ancho de 25 a 50 mm y 20 mm de profundidad mínimos; picado con martillo neumático y saneado del área delimitada en una profundidad de 20 mm, hasta que quede expuesto el concreto sano; eliminación de los restos generados; fresado de la superficie resultante hasta obtener una superficie porosa con una rugosidad mayor de 5 mm; eliminación del material sobrante, limpieza del piso, retirada y acopio de los restos generados y limpieza final.
Incluye: Delimitación de la zona a reparar. Aserrado perimetral. Picado y saneado. Eliminación de los restos generados. Fresado de la superficie. Eliminación, acopio y retirada de restos. Limpieza final.
Criterio de medición de proyecto: Superficie medida según documentación gráfica de Proyecto.
Criterio de medición de obra: Se medirá la superficie realmente ejecutada según especificaciones de Proyecto.

| Código | Ud | Descripción | Rendimiento | Precio | Importe |
|---|---|---|---|---|---|
| mq06cor020 | h | Equipo para corte de juntas en soleras de concreto. (maquinaria) | 0.348 | 235.34 | 81.90 |
| mq06fre010 | h | Equipo de fresado manual para pavimento de concreto, con sistema de aspiración. (maquinaria) | 0.174 | 139.97 | 24.35 |
| mq05mai030 | h | Martillo neumático. (maquinaria) | 0.232 | 101.07 | 23.45 |
| mq05pdm110 | h | Compresor portátil diesel media presión 10 m³/min. (maquinaria) | 0.116 | 171.43 | 19.89 |
| mq08gel010k | h | Grupo electrógeno insonorizado, trifásico, de 45 kVA de potencia. (maquinaria) | 0.174 | 119.06 | 20.72 |
| mo020 | h | Albañil. (mano de obra) | 0.195 | 114.04 | 22.24 |
| mo112 | h | Peón especializado de albañilería. (mano de obra) | 0.781 | 83.48 | 65.20 |
| mo113 | h | Peón de albañilería. (mano de obra) | 0.521 | 82.13 | 42.79 |
| % | % | Herramienta menor | 2 % | 300.54 | 6.01 |
|  |  | Costes directos |  |  | 306.55 |
