# Solado de baldosas de mármol Amarillo Marés con la calidad exigida por el método de clasificación de "LEVANTINA"

- Propiedad del archivo: CYPE INGENIEROS, S.A.
- Formato: FIEBDC-3/2002
- Ámbito geográfico: Honduras
- Divisa: HNL
- Costes indirectos: 3.00 %
- Gastos generales: 13.00 %
- Beneficio industrial: 6.00 %
- IVA: 15.00 %

## R Revestimientos

### RS Pisos

#### RSP De piedra natural

**RSP014** m² Solado de baldosas de mármol Amarillo Marés con la calidad exigida por el método de clasificación de "LEVANTINA", acabado apomazado, de 60x40x2 cm, recibidas con adhesivo cementoso mejorado, C2 y rejuntadas con mortero de juntas cementoso, CG1, para junta mínima (entre 1,5 y 3 mm), con la misma tonalidad de las piezas.
Suministro y colocación de piso de baldosas de mármol Amarillo Marés con la calidad exigida por el método de clasificación de "LEVANTINA", acabado apomazado, de 60x40x2 cm, color gris amarillento; recibidas con adhesivo cementoso mejorado, C2 TE, con deslizamiento reducido y tiempo abierto ampliado. Incluso parte proporcional de formación de juntas perimetrales continuas, de anchura no menor de 5 mm, en los límites con paredes, columnas exentas y elevaciones de nivel y, en su caso, juntas de partición y juntas estructurales o de expansión existentes en el soporte; y fraguado con mortero de juntas cementoso, CG1, para junta mínima (entre 1,5 y 3 mm), con la misma tonalidad de las piezas.
Incluye: Limpieza de la superficie soporte. Replanteo de la disposición de las piezas y juntas de movimiento. Extendido de la capa de adhesivo cementoso. Peinado de la superficie. Colocación de las baldosas a punta de cuchara. Comprobación de la planeidad. Relleno de las juntas de contracción. Relleno de juntas de separación entre baldosas.
Criterio de medición de proyecto: Superficie construida, medida según documentación gráfica de Proyecto. No se ha incrementado la medición por roturas y recortes, ya que en la descomposición se ha considerado un 5% más de piezas.
Criterio de medición de obra: Se medirá la superficie realmente ejecutada según especificaciones de Proyecto.

| Código | Ud | Descripción | Rendimiento | Precio | Importe |
|---|---|---|---|---|---|
| mt09mcr210 | kg | Adhesivo cementoso mejorado, C2 TE, con deslizamiento reducido y tiempo abierto ampliado, compuesto de cemento, agregados seleccionados, aditivos especiales y resinas, para la colocación en capa fina de pisos de piedra natural. (material) | 8.000 | 23.37 | 186.96 |
| mt18lev030aaea | m² | Baldosa de mármol Amarillo Marés con la calidad exigida por el método de clasificación de "LEVANTINA", acabado apomazado, de 60x40x2 cm, color gris amarillento, procedente de Carravasa en La Romana, Alicante (España). (material) | 1.000 | 1253.25 | 1253.25 |
| mt09mcr060c | kg | Mortero de juntas cementoso, CG1, para junta mínima entre 1,5 y 3 mm. (material) | 0.150 | 14.23 | 2.13 |
| op00sie030 |  | Sierra de disco de diamante, para mesa de trabajo, de corte húmedo. | 1.000 | 0.00 | 0.00 |
| mo023 | h | Colocador de pisos. (mano de obra) | 0.426 | 51.37 | 21.88 |
| mo061 | h | Ayudante de colocador de pisos. (mano de obra) | 0.426 | 37.82 | 16.11 |
| % | % | Herramienta menor | 2 % | 1480.33 | 29.61 |
|  |  | Costes directos |  |  | 1509.94 |
