# Zócalo soldable de PVC, de 105x40 mm, fijado con adhesivo y soldado a tope por termofusión al pavimento

- Propiedad del archivo: CYPE INGENIEROS, S.A.
- Formato: FIEBDC-3/2002
- Ámbito geográfico: Honduras
- Costes indirectos: 3.00 %
- Gastos generales: 13.00 %
- Beneficio industrial: 6.00 %
- IVA: 15.00 %

## R Revestimientos

### RS Suelos y pavimentos

#### RSS Flexibles

**RSS100** m Zócalo soldable de PVC, de 105x40 mm, fijado con adhesivo y soldado a tope por termofusión al pavimento.
Suministro y colocación de zócalo soldable de PVC, de 105x40 mm y 2 mm de espesor, color. Incluso p/p de limpieza y preparación de la superficie soporte, replanteo y fijación del zócalo con adhesivo y soldado a tope por termofusión al pavimento.
Incluye: Limpieza y preparación de la superficie soporte. Replanteo. Corte, colocación, soldado y fijación del zócalo.
Criterio de medición de proyecto: Longitud medida según documentación gráfica de Proyecto, sin incluir huecos de puertas. No se ha incrementado la medición por roturas y recortes, ya que en la descomposición se ha considerado un 5% más de piezas.
Criterio de medición de obra: Se medirá la longitud realmente ejecutada según especificaciones de Proyecto.

| Código | Ud | Descripción | Rendimiento | Precio | Importe |
|---|---|---|---|---|---|
| mt18dww020 | l | Adhesivo de cloropreno, de base solvente monocomponente. (material) | 0.105 | 4.90 | 0.51 |
| mt18rpv030a | m | Zócalo soldable de PVC, de 105x40 mm y 2 mm de espesor, color, suministrado en rollos de 25 m de longitud. (material) | 1.050 | 8.44 | 8.86 |
| mo025 | h | Instalador de revestimientos flexibles. (mano de obra) | 0.145 | 2.97 | 0.43 |
| % | % | Costes directos complementarios | 2 % | 9.80 | 0.20 |
|  |  | Costes directos |  |  | 10.00 |
