# Reparación de piso de piedra natural mediante rebaje, pulido basto, reposición del material de juntas, pulido fino y acabado abrillantado

- Propiedad del archivo: CYPE INGENIEROS, S.A.
- Formato: FIEBDC-3/2002
- Ámbito geográfico: Honduras
- Divisa: HNL
- Costes indirectos: 3.00 %
- Gastos generales: 13.00 %
- Beneficio industrial: 6.00 %
- IVA: 15.00 %

## R Revestimientos

### RS Pisos

#### RSY Reparaciones

**RSY032** m² Reparación de piso de piedra natural mediante rebaje, pulido basto, reposición del material de juntas, pulido fino y acabado abrillantado.
Reparación de piso de piedra natural mediante rebaje con pulidora y muela de 32 a 60 mm de grano, pulido basto para eliminar los arañazos del rebaje con muela de 80 a 120 mm de grano, reposición del material de juntas, pulido fino con muela de 220 a 400 mm de grano y acabado abrillantado con lana de acero. Incluso rejuntado tras el pulido basto, retirada de lodos procedentes del pulido fino y limpieza previa al abrillantado.
Incluye: Rebaje y pulido basto. Rejuntado. Pulido fino. Limpieza. Abrillantado.
Criterio de medición de proyecto: Superficie medida según documentación gráfica de Proyecto.
Criterio de medición de obra: Se medirá la superficie realmente ejecutada según especificaciones de Proyecto.

| Código | Ud | Descripción | Rendimiento | Precio | Importe |
|---|---|---|---|---|---|
| mt09mcr220 | kg | Mortero de rejuntado para revestimientos, interiores o exteriores, de piedra natural, pulida o para pulir, compuesto de cemento, agregados a base de polvo de mármol, pigmentos resistentes a los álcalis y aditivos especiales. (material) | 0.150 | 37.48 | 5.62 |
| mq08war150 | h | Pulidora para pisos de piedra natural o de terrazo, compuesta por platos giratorios a los que se acoplan una serie de muelas abrasivas, refrigeradas con agua. (maquinaria) | 0.293 | 80.54 | 23.60 |
| mq08war155 | h | Abrillantadora para el cristalizado o el abrillantado de pisos de piedra natural o de terrazo, compuesta por plato de lana de acero o esponja sintética. (maquinaria) | 0.176 | 41.72 | 7.34 |
| op00lij010 |  | Lijadora-pulidora. | 1.000 | 0.00 | 0.00 |
| mo037 | h | Pulidor de pavimentos. (mano de obra) | 0.391 | 71.73 | 28.05 |
| mo075 | h | Ayudante de pulidor de pavimentos. (mano de obra) | 0.130 | 53.32 | 6.93 |
| % | % | Herramienta menor | 2 % | 71.54 | 1.43 |
|  |  | Costes directos |  |  | 72.97 |
