# Lijado de piso de madera

- Propiedad del archivo: CYPE INGENIEROS, S.A.
- Formato: FIEBDC-3/2002
- Ámbito geográfico: Honduras
- Divisa: HNL
- Costes indirectos: 3.00 %
- Gastos generales: 13.00 %
- Beneficio industrial: 6.00 %
- IVA: 15.00 %

## R Revestimientos

### RS Pisos

#### RSY Reparaciones

**RSY050** m² Lijado de piso de madera.
Reparación de piso de madera maciza eliminando la capa superficial y el barniz deteriorado, mediante lijadora mecánica con sistema de aspirado.
Criterio de valoración económica: El precio no incluye el tratamiento superficial.
Incluye: Lijado mecánico del piso. Limpieza. Retirada y acopio de los restos generados. Carga de los restos generados sobre camión o contenedor.
Criterio de medición de proyecto: Superficie medida según documentación gráfica de Proyecto.
Criterio de medición de obra: Se medirá la superficie realmente ejecutada según especificaciones de Proyecto.

| Código | Ud | Descripción | Rendimiento | Precio | Importe |
|---|---|---|---|---|---|
| mq08war160 | h | Lijadora de aplicación en pisos de madera, equipada con rodillos para lija y sistema de aspiración. (maquinaria) | 0.174 | 105.28 | 18.32 |
| op00cla010 |  | Clavadora neumática. | 1.000 | 0.00 | 0.00 |
| op00cep010 |  | Garlopa. | 1.000 | 0.00 | 0.00 |
| mo038 | h | Pintor. (mano de obra) | 0.325 | 114.04 | 37.06 |
| mo076 | h | Ayudante de pintor. (mano de obra) | 0.325 | 85.25 | 27.71 |
| % | % | Herramienta menor | 2 % | 83.09 | 1.66 |
|  |  | Costes directos |  |  | 84.75 |
