# Cielo falso registrable de láminas de yeso. Sistema "KNAUF"

- Propiedad del archivo: CYPE INGENIEROS, S.A.
- Formato: FIEBDC-3/2002
- Ámbito geográfico: Honduras
- Divisa: HNL
- Costes indirectos: 3.00 %
- Gastos generales: 13.00 %
- Beneficio industrial: 6.00 %
- IVA: 15.00 %

## R Revestimientos

### RT Cielos falsos en interiores

#### RTD Registrables, de láminas de yeso

**RTD021** m² Cielo falso registrable de láminas de yeso. Sistema "KNAUF".
Cielo falso registrable suspendido, decorativo, situado a una altura menor de 4 m. Sistema D143.es "KNAUF", constituido por ESTRUCTURA: perfilería vista, de acero galvanizado, EASY T - 15/38, con suela de 15 mm de anchura, comprendiendo perfiles primarios y secundarios, suspendidos de la losa o elemento soporte con piezas de cuelgue rápido Twist "KNAUF", y varillas; PLACAS: láminas de yeso, acabado sin revestir, tipo A "KNAUF", de 1200x600x9,5 mm, de superficie lisa, para cielos falsos registrables BC. Incluso perfiles angulares EASY L HP Anticorrosión - 20/20/3050 mm "KNAUF", fijaciones para el anclaje de los perfiles, y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12pfk050v | m | Perfil angular EASY L HP Anticorrosión - 20/20/3050 mm "KNAUF", color blanco, de acero galvanizado. (material) | 0.400 | 148.64 | 59.46 |
| mt12pfk060ra | m | Perfil primario EASY T - 15/38/3700 mm "KNAUF", color blanco, de acero galvanizado. (material) | 0.840 | 59.52 | 50.00 |
| mt12pfk060ta | m | Perfil secundario EASY TG - 15/34/1200 mm "KNAUF", color blanco, de acero galvanizado. (material) | 1.670 | 59.52 | 99.40 |
| mt12psg220 | Ud | Fijación compuesta por taco y tornillo 5x27. (material) | 0.700 | 1.96 | 1.37 |
| mt12pek060d | Ud | Pieza de cuelgue rápido Twist "KNAUF", para cielos falsos suspendidos. (material) | 0.700 | 30.14 | 21.10 |
| mt12pek030 | Ud | Varilla de cuelgue "KNAUF" de 100 cm. (material) | 0.700 | 11.75 | 8.23 |
| mt12ppk040a | m² | Lámina de yeso, acabado sin revestir, tipo A "KNAUF", de 1200x600x9,5 mm, de superficie lisa, para cielos falsos registrables BC. (material) | 1.020 | 166.65 | 169.98 |
| op00fre010 |  | Fresadora. | 1.000 | 0.00 | 0.00 |
| op00ato010 |  | Atornillador. | 1.000 | 0.00 | 0.00 |
| mo015 | h | Montador de cielos rasos. (mano de obra) | 0.292 | 117.18 | 34.22 |
| mo082 | h | Ayudante de montador de cielos rasos. (mano de obra) | 0.292 | 85.25 | 24.89 |
| % | % | Herramienta menor | 2 % | 468.65 | 9.37 |
|  |  | Costes directos |  |  | 478.02 |
