# Eliminación de capa de pintura plástica, acabado gotelé, aplicada sobre cascarón de escalera, con medios manuales y aplicación de decapante universal de alta eficiencia

- Propiedad del archivo: CYPE INGENIEROS, S.A.
- Formato: FIEBDC-3/2002
- Ámbito geográfico: Honduras
- Costes indirectos: 3.00 %
- Gastos generales: 13.00 %
- Beneficio industrial: 6.00 %
- IVA: 15.00 %

## R Revestimientos

### RY Preparación y reparación de superficies

#### RYP Preparación de paramentos

**RYP030** m² Eliminación de capa de pintura plástica, acabado gotelé, aplicada sobre cascarón de escalera, con medios manuales y aplicación de decapante universal de alta eficiencia.
Eliminación de capa de pintura plástica, acabado gotelé, aplicada sobre cascarón de escalera, con medios manuales, mediante rasqueta y espátula, y aplicación de decapante universal de alta eficiencia. Incluso p/p de protección de los elementos situados en el paramento y no desmontados, recogida de los restos generados, acopio, retirada y carga manual de los restos generados sobre camión o contenedor.
Incluye: Protección de los elementos situados en el paramento. Aplicación del decapante. Eliminación de la capa de pintura. Retirada y acopio de los restos generados. Carga de los restos generados sobre camión o contenedor.
Criterio de medición de proyecto: Superficie medida según documentación gráfica de Proyecto.
Criterio de medición de obra: Se medirá la superficie realmente ejecutada según especificaciones de Proyecto.

| Código | Ud | Descripción | Rendimiento | Precio | Importe |
|---|---|---|---|---|---|
| mt27pfr030a | l | Decapante universal de alta eficiencia, incoloro, aplicado con brocha o rodillo. (material) | 0.200 | 14.94 | 2.99 |
| op00dec010 |  | Decapador. | 1.000 | 0.00 | 0.00 |
| mo074 | h | Ayudante de pintor. (mano de obra) | 0.273 | 2.01 | 0.55 |
| % | % | Costes directos complementarios | 2 % | 3.54 | 0.07 |
|  |  | Costes directos |  |  | 3.61 |
