# Eliminación de capa de pintura al temple, acabado liso, aplicada sobre revoltón, con medios manuales

- Propiedad del archivo: CYPE INGENIEROS, S.A.
- Formato: FIEBDC-3/2002
- Ámbito geográfico: Honduras
- Costes indirectos: 3.00 %
- Gastos generales: 13.00 %
- Beneficio industrial: 6.00 %
- IVA: 15.00 %

## R Revestimientos

### RY Preparación y reparación de superficies

#### RYP Preparación de paramentos

**RYP030** m² Eliminación de capa de pintura al temple, acabado liso, aplicada sobre revoltón, con medios manuales.
Eliminación de capa de pintura al temple, acabado liso, aplicada sobre revoltón, con medios manuales, mediante rasqueta y espátula. Incluso p/p de humectación previa de la capa de pintura, con esponja, protección de los elementos situados en el paramento y no desmontados, recogida de los restos generados, acopio, retirada y carga manual de los restos generados sobre camión o contenedor.
Incluye: Protección de los elementos situados en el paramento. Humectación de la capa de pintura. Eliminación de la capa de pintura. Retirada y acopio de los restos generados. Carga de los restos generados sobre camión o contenedor.
Criterio de medición de proyecto: Superficie medida según documentación gráfica de Proyecto.
Criterio de medición de obra: Se medirá la superficie realmente ejecutada según especificaciones de Proyecto.

| Código | Ud | Descripción | Rendimiento | Precio | Importe |
|---|---|---|---|---|---|
| mo074 | h | Ayudante de pintor. (mano de obra) | 0.310 | 2.01 | 0.62 |
| % | % | Costes directos complementarios | 2 % | 0.62 | 0.01 |
|  |  | Costes directos |  |  | 0.63 |
