# Preparación de superficie de concreto mediante proyección en seco de material abrasivo

- Propiedad del archivo: CYPE INGENIEROS, S.A.
- Formato: FIEBDC-3/2002
- Ámbito geográfico: Honduras
- Divisa: HNL
- Costes indirectos: 3.00 %
- Gastos generales: 13.00 %
- Beneficio industrial: 6.00 %
- IVA: 15.00 %

## R Revestimientos

### RY Preparaciones, protecciones, reparaciones y refuerzos de revestimientos

#### RYP Preparaciones

**RYP100** m² Preparación de superficie de concreto mediante proyección en seco de material abrasivo.
Preparación de superficie de concreto mediante proyección en seco de material abrasivo formado por partículas de silicato de aluminio, eliminando contaminantes, capa de mortero de cemento y partículas sueltas del soporte.
Incluye: Montaje de la protección contra el polvo. Montaje y preparación del equipo. Aplicación mecánica del chorro de partículas. Desmontaje del equipo. Limpieza de la superficie soporte. Retirada y acopio del material proyectado y los restos generados. Carga del material proyectado y los restos generados sobre camión o contenedor.
Criterio de medición de proyecto: Superficie medida según documentación gráfica de Proyecto.
Criterio de medición de obra: Se medirá la superficie realmente ejecutada según especificaciones de Proyecto.

| Código | Ud | Descripción | Rendimiento | Precio | Importe |
|---|---|---|---|---|---|
| mt08lim010a | kg | Abrasivo para limpieza mediante chorro a presión, formado por partículas de silicato de aluminio. (material) | 1.500 | 6.42 | 9.63 |
| mq08lch010 | h | Equipo de chorro de arena a presión. (maquinaria) | 0.116 | 70.85 | 8.22 |
| mq08gel010k | h | Grupo electrógeno insonorizado, trifásico, de 45 kVA de potencia. (maquinaria) | 0.116 | 119.06 | 13.81 |
| mo112 | h | Peón especializado de albañilería. (mano de obra) | 0.121 | 83.48 | 10.10 |
| mo113 | h | Peón de albañilería. (mano de obra) | 0.121 | 82.13 | 9.94 |
| % | % | Herramienta menor | 2 % | 51.70 | 1.03 |
|  |  | Costes directos |  |  | 52.73 |
