# Preparación de superficie de concreto mediante proyección de agua a presión

- Propiedad del archivo: CYPE INGENIEROS, S.A.
- Formato: FIEBDC-3/2002
- Ámbito geográfico: Honduras
- Divisa: HNL
- Costes indirectos: 3.00 %
- Gastos generales: 13.00 %
- Beneficio industrial: 6.00 %
- IVA: 15.00 %

## R Revestimientos

### RY Preparaciones, protecciones, reparaciones y refuerzos de revestimientos

#### RYP Preparaciones

**RYP110** m² Preparación de superficie de concreto mediante proyección de agua a presión.
Preparación de superficie de concreto mediante proyección de agua a presión, de 200 a 300 bar, eliminando todos los restos de suciedad, grasas y polvo del soporte, dejando el poro abierto.
Incluye: Montaje de la protección contra el agua. Aplicación mecánica del chorro de agua. Desmontaje del equipo. Limpieza de la superficie soporte. Recogida del agua y los restos generados en un depósito de sedimentación. Carga del depósito de sedimentación sobre camión o contenedor.
Criterio de medición de proyecto: Superficie medida según documentación gráfica de Proyecto.
Criterio de medición de obra: Se medirá la superficie realmente ejecutada según especificaciones de Proyecto.

| Código | Ud | Descripción | Rendimiento | Precio | Importe |
|---|---|---|---|---|---|
| mq08lch020a | h | Equipo de chorro de agua a presión. (maquinaria) | 0.104 | 127.58 | 13.27 |
| mq08gel010k | h | Grupo electrógeno insonorizado, trifásico, de 45 kVA de potencia. (maquinaria) | 0.104 | 119.06 | 12.38 |
| mo112 | h | Peón especializado de albañilería. (mano de obra) | 0.109 | 83.48 | 9.10 |
| mo113 | h | Peón de albañilería. (mano de obra) | 0.109 | 82.13 | 8.95 |
| % | % | Herramienta menor | 2 % | 43.70 | 0.87 |
|  |  | Costes directos |  |  | 44.57 |
