# Reparación de fisura exterior mediante el sellado con masilla a base de poliuretano, previa preparación de la fisura

- Propiedad del archivo: CYPE INGENIEROS, S.A.
- Formato: FIEBDC-3/2002
- Ámbito geográfico: Honduras
- Costes indirectos: 3.00 %
- Gastos generales: 13.00 %
- Beneficio industrial: 6.00 %
- IVA: 15.00 %

## R Revestimientos

### RY Preparación y reparación de superficies

#### RYY Reparación de paramentos

**RYY015** m Reparación de fisura exterior mediante el sellado con masilla a base de poliuretano, previa preparación de la fisura.
Reparación de fisura exterior mediante el sellado con masilla a base de poliuretano. Incluso p/p de apertura de la fisura en forma de V mediante el picado de los bordes con cuchara y limpieza en seco con cepillo de púas de acero.
Incluye: Preparación de la fisura. Aplicación de la masilla.
Criterio de medición de proyecto: Longitud medida según documentación gráfica de Proyecto.
Criterio de medición de obra: Se medirá la longitud realmente ejecutada según especificaciones de Proyecto.

| Código | Ud | Descripción | Rendimiento | Precio | Importe |
|---|---|---|---|---|---|
| mt15rer640b | Ud | Cartucho de masilla monocomponente a base de poliuretano, de 300 cm³, color blanco, con dureza Shore A aproximada de 20, según ISO 868 y elongación a rotura >= 400%, según ISO 8339. (material) | 0.800 | 10.91 | 8.73 |
| mo037 | h | Pintor. (mano de obra) | 0.186 | 2.97 | 0.55 |
| mo074 | h | Ayudante de pintor. (mano de obra) | 0.186 | 2.01 | 0.37 |
| % | % | Costes directos complementarios | 2 % | 9.65 | 0.19 |
|  |  | Costes directos |  |  | 9.84 |
