# Lavamanos de porcelana sanitaria, de semiempotrar, gama básica, color blanco, de 560x400 mm, y desagüe, color blanco, con sifón botella. Incluso juego de fijación y silicona para sellado de juntas

- Propiedad del archivo: CYPE INGENIEROS, S.A.
- Formato: FIEBDC-3/2002
- Ámbito geográfico: Honduras
- Divisa: HNL
- Costes indirectos: 3.00 %
- Gastos generales: 13.00 %
- Beneficio industrial: 6.00 %
- IVA: 15.00 %

## S Señalización y equipamiento

### SA Loza sanitaria

#### SAL Lavamanos

**SAL025** Ud Lavamanos de porcelana sanitaria, de semiempotrar, gama básica, color blanco, de 560x400 mm, y desagüe, color blanco, con sifón botella. Incluso juego de fijación y silicona para sellado de juntas.
Lavamanos de porcelana sanitaria, de semiempotrar, gama básica, color blanco, de 560x400 mm, y desagüe, color blanco, con sifón botella. Incluso juego de fijación y silicona para sellado de juntas.
Incluye: Replanteo. Colocación y fijación del aparato. Montaje del desagüe. Conexión a la red de desagüe. Comprobación de su correcto funcionamiento. Sellado de juntas.
Criterio de medición de proyecto: Número de unidades previstas, según documentación gráfica de Proyecto.
Criterio de medición de obra: Se medirá el número de unidades realmente colocadas según especificaciones de Proyecto.
Criterio de valoración económica: El precio no incluye la cubierta ni la grifería.

| Código | Ud | Descripción | Rendimiento | Precio | Importe |
|---|---|---|---|---|---|
| mt30lps030a | Ud | Lavamanos de porcelana sanitaria, de semiempotrar, gama básica, color blanco, de 560x400 mm, con juego de fijación. (material) | 1.000 | 2058.42 | 2058.42 |
| mt30sif010c | Ud | Sifón botella extensible, para lavamanos, color blanco, con válvula de desagüe. (material) | 1.000 | 305.47 | 305.47 |
| mt30www005 | Ud | Cartucho de 300 ml de silicona ácida monocomponente, fungicida, para sellado de juntas en ambientes húmedos. (material) | 0.012 | 214.71 | 2.58 |
| mo008 | h | Fontanero. (mano de obra) | 1.371 | 73.85 | 101.25 |
| % | % | Herramienta menor | 2 % | 2467.72 | 49.35 |
|  |  | Costes directos |  |  | 2517.07 |
