# Cerramiento natural de mimbre

- Propiedad del archivo: CYPE INGENIEROS, S.A.
- Formato: FIEBDC-3/2002
- Ámbito geográfico: Honduras
- Divisa: HNL
- Costes indirectos: 3.00 %
- Gastos generales: 13.00 %
- Beneficio industrial: 6.00 %
- IVA: 15.00 %

## U Urbanización interior del terreno

### UJ Jardinería

#### UJV Cerramientos naturales

**UJV020** m² Cerramiento natural de mimbre.
Formación de cerramiento natural de mimbre, tejido con alambre galvanizado, suministrado en rollos de uno a dos metros de altura, sujeto con alambre galvanizado sobre un soporte existente (no incluido en este precio). Completamente terminado.
Incluye: Colocación del cerramiento natural y sujeción con alambre galvanizado.
Criterio de medición de proyecto: Superficie medida según documentación gráfica de Proyecto.
Criterio de medición de obra: Se medirá la superficie realmente ejecutada según especificaciones de Proyecto.

| Código | Ud | Descripción | Rendimiento | Precio | Importe |
|---|---|---|---|---|---|
| mt48cnj030a | m² | Mimbre natural cosido, H=1-2 m. (material) | 1.000 | 140.09 | 140.09 |
| mt08var050 | kg | Alambre galvanizado para atar, de 1,30 mm de diámetro. (material) | 0.100 | 23.64 | 2.36 |
| mo040 | h | Jardinero. (mano de obra) | 0.241 | 65.38 | 15.76 |
| mo115 | h | Peón de jardinería. (mano de obra) | 0.241 | 46.20 | 11.13 |
| % | % | Herramienta menor | 2 % | 169.34 | 3.39 |
|  |  | Costes directos |  |  | 172.73 |
