# Limpiafondos automático para piscina, eléctrico, con 16 m³/h de caudal de aspiración

- Propiedad del archivo: CYPE INGENIEROS, S.A.
- Formato: FIEBDC-3/2002
- Ámbito geográfico: Honduras
- Divisa: HNL
- Costes indirectos: 3.00 %
- Gastos generales: 13.00 %
- Beneficio industrial: 6.00 %
- IVA: 15.00 %

## U Urbanización interior del terreno

### UP Piscinas

#### UPE Equipamientos

**UPE050** Ud Limpiafondos automático para piscina, eléctrico, con 16 m³/h de caudal de aspiración.
Limpiafondos automático para piscina, eléctrico, con 16 m³/h de caudal de aspiración, formado por: motor de tracción, cable autoflotante, LED indicador de limpieza de filtro, cepillos, motor de aspiración, ruedas y bocas de aspiración de altura regulable. Totalmente montado y probado por la empresa instaladora.
Incluye: Montaje.
Criterio de medición de proyecto: Número de unidades previstas, según documentación gráfica de Proyecto.
Criterio de medición de obra: Se medirá el número de unidades realmente ejecutadas según especificaciones de Proyecto.

| Código | Ud | Descripción | Rendimiento | Precio | Importe |
|---|---|---|---|---|---|
| mt47pep050f | Ud | Limpiafondos automático para piscina, eléctrico, con 16 m³/h de caudal de aspiración, formado por: motor de tracción, cable autoflotante, LED indicador de limpieza de filtro, cepillos, motor de aspiración, ruedas y bocas de aspiración de altura regulable. (material) | 1.000 | 22566.60 | 22566.60 |
| mo080 | h | Ayudante de montador. (mano de obra) | 0.123 | 53.32 | 6.56 |
| % | % | Herramienta menor | 2 % | 22573.16 | 451.46 |
|  |  | Costes directos |  |  | 23024.62 |
