# Ménsula de concreto reforzado para borde de piscina con skimmer

- Propiedad del archivo: CYPE INGENIEROS, S.A.
- Formato: FIEBDC-3/2002
- Ámbito geográfico: Honduras
- Divisa: HNL
- Costes indirectos: 3.00 %
- Gastos generales: 13.00 %
- Beneficio industrial: 6.00 %
- IVA: 15.00 %

## U Urbanización interior del terreno

### UP Piscinas

#### UPG Vasos, ménsulas y escaleras

**UPG020** m³ Ménsula de concreto reforzado para borde de piscina con skimmer.
Ménsula de concreto reforzado para borde de piscina con skimmer, realizada con concreto f'c=280 kg/cm² (4000 psi), clase de exposición F0 S0 P1 C1, tamaño máximo del agregado 12,5 mm, consistencia blanda mezclado en obra, y fundido con medios manuales, y acero Grado 60 (fy=4200 kg/cm²), con una cuantía aproximada de 40 kg/m³. Montaje y desmontaje de sistema de encofrado formado por: superficie encofrante de tablones de madera, amortizables en 4 usos y estructura soporte vertical de puntales metálicos, amortizables en 150 usos. Incluso alambre de atar, separadores y líquido desencofrante, para evitar la adherencia del concreto al encofrado.
Criterio de valoración económica: El precio incluye el corte, doblado y conformado de la armadura en taller de obra y el montaje en el lugar definitivo de su colocación en obra, pero no incluye las tuberías de desagüe, los skimmers, las boquillas de impulsión ni la toma del limpiafondos.
Incluye: Replanteo. Colocación de las armaduras con separadores homologados. Montaje del sistema de encofrado. Fundido y compactación del concreto. Remoción del sistema de encofrado. Curado del concreto.
Criterio de medición de proyecto: Volumen medido sobre las secciones teóricas de la excavación, según documentación gráfica de Proyecto.
Criterio de medición de obra: Se medirá el volumen teórico ejecutado según especificaciones de Proyecto, sin incluir los incrementos por excesos de excavación no autorizados.

| Código | Ud | Descripción | Rendimiento | Precio | Importe |
|---|---|---|---|---|---|
| mt08ema050b | m³ | Madera para encofrar, de 26 mm de espesor. (material) | 0.070 | 9797.57 | 685.83 |
| mt50spa081a | Ud | Puntal metálico telescópico, de hasta 3 m de altura. (material) | 0.075 | 489.95 | 36.75 |
| mt50spa052b | m | Tablón de madera de pino, de 20x7,2 cm. (material) | 0.112 | 160.87 | 18.02 |
| mt08var060 | kg | Puntas de acero de 20x100 mm. (material) | 0.280 | 222.67 | 62.35 |
| mt08dba010d | l | Agente desmoldeante, a base de aceites especiales, emulsionable en agua, para encofrados metálicos, fenólicos o de madera. (material) | 0.168 | 45.91 | 7.71 |
| mt07aco020a | Ud | Separador homologado para cimentaciones. (material) | 10.000 | 3.88 | 38.80 |
| mt07aco110g | kg | Acero en varillas corrugadas, Grado 60 (fy=4200 kg/cm²), de varios diámetros, según ASTM A 615. (material) | 42.000 | 23.59 | 990.78 |
| mt08var050 | kg | Alambre galvanizado para atar, de 1,30 mm de diámetro. (material) | 0.580 | 38.17 | 22.14 |
| mt08aaa010a | m³ | Agua. (material) | 0.248 | 38.17 | 9.47 |
| mt01arg000i | m³ | Arena cribada. (material) | 0.696 | 345.69 | 240.60 |
| mt01arg001ie | m³ | Agregado grueso homogeneizado, de tamaño máximo 12,5 mm. (material) | 0.696 | 317.34 | 220.87 |
| mt08cem000i | kg | Cemento gris en sacos. (material) | 451.584 | 4.15 | 1874.07 |
| mq06hor010 | h | Mezcladora de concreto eléctrica con una capacidad de amasado de 160 l. (maquinaria) | 0.730 | 76.31 | 55.71 |
| op00ciz020 |  | Cizalla para acero en varillas corrugadas. | 1.000 | 0.00 | 0.00 |
| op00ata010 |  | Atadora de armadura. | 1.000 | 0.00 | 0.00 |
| au00auh040 |  | Vibrador de concreto, eléctrico. | 1.000 | 0.00 | 0.00 |
| mo044 | h | Armador de encofrados. (mano de obra) | 0.985 | 118.68 | 116.90 |
| mo091 | h | Ayudante de armador de encofrados. (mano de obra) | 0.985 | 88.65 | 87.32 |
| mo043 | h | Armador de hierro. (mano de obra) | 0.315 | 118.68 | 37.38 |
| mo090 | h | Ayudante de armador de hierro. (mano de obra) | 0.354 | 88.65 | 31.38 |
| mo113 | h | Peón de albañilería. (mano de obra) | 1.292 | 82.13 | 106.11 |
| mo112 | h | Peón especializado de albañilería. (mano de obra) | 1.354 | 83.48 | 113.03 |
| mo045 | h | Armador, en trabajos de colocación del concreto. (mano de obra) | 0.086 | 118.68 | 10.21 |
| mo092 | h | Ayudante de armador, en trabajos de colocación del concreto. (mano de obra) | 0.345 | 88.65 | 30.58 |
| % | % | Herramienta menor | 2 % | 4796.01 | 95.92 |
|  |  | Costes directos |  |  | 4891.93 |
