# Bordillo de piedra natural, 40x20x12 cm, para jardín, sobre base de concreto simple

- Propiedad del archivo: CYPE INGENIEROS, S.A.
- Formato: FIEBDC-3/2002
- Ámbito geográfico: Honduras
- Divisa: HNL
- Costes indirectos: 3.00 %
- Gastos generales: 13.00 %
- Beneficio industrial: 6.00 %
- IVA: 15.00 %

## U Urbanización interior del terreno

### UX Pistas y veredas

#### UXB Bordillos

**UXB010** m Bordillo de piedra natural, 40x20x12 cm, para jardín, sobre base de concreto simple.
Suministro y colocación de piezas de bordillo de piedra natural, 40x20x12 cm, para jardín, con cara superior redondeada o achaflanada. Todo ello realizado sobre firme compuesto por base de concreto simple f'c=210 kg/cm² (3000 psi), clase de exposición F0 S0 P0 C0, tamaño máximo del agregado 19 mm, consistencia plástica, de 10 cm de espesor, ejecutada según pendientes del proyecto y colocada sobre explanada, no incluida en este precio. Incluso parte proporcional de excavación, rejuntado con mortero de cemento, confeccionado en obra, dosificación 1:6 y limpieza.
Incluye: Replanteo de alineaciones y niveles. Fundido y extendido del concreto. Colocación de las piezas. Relleno de juntas con mortero. Asentado y nivelación.
Criterio de medición de proyecto: Longitud medida según documentación gráfica de Proyecto.
Criterio de medición de obra: Se medirá la longitud realmente ejecutada según especificaciones de Proyecto.

| Código | Ud | Descripción | Rendimiento | Precio | Importe |
|---|---|---|---|---|---|
| mt10hmf110akc | m³ | Concreto simple f'c=210 kg/cm² (3000 psi), clase de exposición F0 S0 P0 C0, tamaño máximo del agregado 19 mm, consistencia plástica, premezclado, según ACI 318. (material) | 0.042 | 2283.24 | 95.90 |
| mt18jbp010a | Ud | Bordillo de piedra natural, 40x20x12 cm, para jardín, con cara superior redondeada o achaflanada. (material) | 2.625 | 179.04 | 469.98 |
| mt08aaa010a | m³ | Agua. (material) | 0.006 | 32.32 | 0.19 |
| mt01arg005a | t | Arena de cantera, para mortero mezclado en obra. (material) | 0.008 | 439.41 | 3.52 |
| mt08cem000i | kg | Cemento gris en sacos. (material) | 1.250 | 3.52 | 4.40 |
| mq06hor010 | h | Mezcladora de concreto. (maquinaria) | 0.006 | 32.60 | 0.20 |
| op00amo010 |  | Amoladora o radial. | 1.000 | 0.00 | 0.00 |
| mo041 | h | Albañil de obra civil. (mano de obra) | 0.253 | 71.73 | 18.15 |
| mo087 | h | Ayudante de albañil de obra civil. (mano de obra) | 0.303 | 53.32 | 16.16 |
| % | % | Herramienta menor | 2 % | 608.50 | 12.17 |
|  |  | Costes directos |  |  | 620.67 |
