# Cuneta

- Propiedad del archivo: CYPE INGENIEROS, S.A.
- Formato: FIEBDC-3/2002
- Ámbito geográfico: Honduras
- Divisa: HNL
- Costes indirectos: 3.00 %
- Gastos generales: 13.00 %
- Beneficio industrial: 6.00 %
- IVA: 15.00 %

## U Urbanización interior del terreno

### UX Pistas y veredas

#### UXB Bordillos

**UXB030** m Cuneta.
Cuneta formada por piezas prefabricadas de concreto bicapa, 8/6,5x50x50 cm, rejuntadas con mortero de cemento, confeccionado en obra, dosificación 1:6, sobre base de concreto simple f'c=210 kg/cm² (3000 psi), clase de exposición F0 S0 P0 C0, tamaño máximo del agregado 19 mm, consistencia plástica de 20 cm de espesor, fundido desde camión, extendido y vibrado manual con regla vibrante de 3 m, con acabado regleado, según pendientes del proyecto y colocado sobre explanada con índice CBR > 5 (California Bearing Ratio), no incluida en este precio. Incluso limpieza. Completamente terminada, sin incluir la excavación.
Incluye: Fundido y extendido del concreto. Colocación de las piezas. Relleno de juntas con mortero. Asentado y nivelación.
Criterio de medición de proyecto: Longitud medida según documentación gráfica de Proyecto.
Criterio de medición de obra: Se medirá la longitud realmente ejecutada según especificaciones de Proyecto.

| Código | Ud | Descripción | Rendimiento | Precio | Importe |
|---|---|---|---|---|---|
| mt10hmf110akc | m³ | Concreto simple f'c=210 kg/cm² (3000 psi), clase de exposición F0 S0 P0 C0, tamaño máximo del agregado 19 mm, consistencia plástica, premezclado, según ACI 318. (material) | 0.200 | 2610.35 | 522.07 |
| mt08aaa010a | m³ | Agua. (material) | 0.006 | 38.17 | 0.23 |
| mt01arg005a | t | Arena de cantera, para mortero mezclado en obra. (material) | 0.018 | 514.67 | 9.26 |
| mt08cem000i | kg | Cemento gris en sacos. (material) | 2.750 | 4.15 | 11.41 |
| mt11cun120a | Ud | Pieza prefabricada de concreto bicapa para cuneta, 8/6,5x50x50 cm. (material) | 2.100 | 80.37 | 168.78 |
| mq04dua020b | h | Dumper de descarga frontal de 2 t de carga útil. (maquinaria) | 0.037 | 229.64 | 8.50 |
| mq06vib020 | h | Regla vibrante de 3 m. (maquinaria) | 0.104 | 115.69 | 12.03 |
| mq06hor010 | h | Mezcladora de concreto eléctrica con una capacidad de amasado de 160 l. (maquinaria) | 0.009 | 76.31 | 0.69 |
| op00amo010 |  | Amoladora o radial. | 1.000 | 0.00 | 0.00 |
| mo041 | h | Albañil de obra civil. (mano de obra) | 0.452 | 114.04 | 51.55 |
| mo087 | h | Ayudante de albañil de obra civil. (mano de obra) | 0.927 | 85.25 | 79.03 |
| % | % | Herramienta menor | 2 % | 863.55 | 17.27 |
|  |  | Costes directos |  |  | 880.82 |
