# Perfil para remate lateral de tarima de composite (WPC)

- Propiedad del archivo: CYPE INGENIEROS, S.A.
- Formato: FIEBDC-3/2002
- Ámbito geográfico: Honduras
- Divisa: HNL
- Costes indirectos: 3.00 %
- Gastos generales: 13.00 %
- Beneficio industrial: 6.00 %
- IVA: 15.00 %

## U Urbanización interior del terreno

### UX Pistas y veredas

#### UXJ De composite

**UXJ020** m Perfil para remate lateral de tarima de composite (WPC).
Perfil macizo de composite (WPC) con fibras de madera y polietileno, de 24x136x2440 mm, dos caras vistas, ambas con textura de madera, con los bordes rectos, fijado a los rastreles con tornillos autoperforantes, de acero al carbono, de 5 mm de diámetro y 63 mm de longitud, con tratamiento anticorrosión, en tarima de composite (WPC).
Incluye: Replanteo, marcado y corte de la parte sobrante del perfil de remate lateral. Fijación del perfil de remate lateral a los rastreles.
Criterio de medición de proyecto: Longitud medida según documentación gráfica de Proyecto. No se ha incrementado la medición por roturas y recortes, ya que en la descomposición se ha considerado un 5% más de piezas.
Criterio de medición de obra: Se medirá la longitud realmente ejecutada según especificaciones de Proyecto.

| Código | Ud | Descripción | Rendimiento | Precio | Importe |
|---|---|---|---|---|---|
| mt18fmp020e | m | Perfil macizo de composite (WPC) con fibras de madera y polietileno, de 24x136x2440 mm, dos caras vistas, ambas con textura de madera, con los bordes rectos, para remate lateral de tarima de composite (WPC). (material) | 1.050 | 399.40 | 419.37 |
| mt18acc080a | Ud | Tornillo autoperforante, de acero al carbono, de 5 mm de diámetro y 63 mm de longitud, con tratamiento anticorrosión. (material) | 7.000 | 3.50 | 24.50 |
| mo017 | h | Carpintero. (mano de obra) | 0.126 | 115.69 | 14.58 |
| mo058 | h | Ayudante de carpintero. (mano de obra) | 0.126 | 85.77 | 10.81 |
| % | % | Herramienta menor | 2 % | 469.26 | 9.39 |
|  |  | Costes directos |  |  | 478.65 |
