# Acondicionamiento de pavimento terrizo

- Propiedad del archivo: CYPE INGENIEROS, S.A.
- Formato: FIEBDC-3/2002
- Ámbito geográfico: Honduras
- Divisa: HNL
- Costes indirectos: 3.00 %
- Gastos generales: 13.00 %
- Beneficio industrial: 6.00 %
- IVA: 15.00 %

## U Urbanización interior del terreno

### UX Pistas y veredas

#### UXO Terrizos

**UXO005** m² Acondicionamiento de pavimento terrizo.
Acondicionamiento con medios mecánicos de pavimento terrizo existente mediante la formación de una capa uniforme de arena caliza de 10 cm de espesor. Incluso tapado de baches y apisonado individual, rasanteo, extendido, humectación, compactado y limpieza.
Incluye: Carga y transporte a pie de tajo del material de relleno y regado del mismo. Extendido del material de relleno en capas de grosor uniforme. Perfilado de bordes. Riego de la capa. Apisonado mediante rodillo vibrador. Nivelación.
Criterio de medición de proyecto: Superficie medida en proyección horizontal, según documentación gráfica de Proyecto.
Criterio de medición de obra: Se medirá, en proyección horizontal, la superficie realmente ejecutada según especificaciones de Proyecto.

| Código | Ud | Descripción | Rendimiento | Precio | Importe |
|---|---|---|---|---|---|
| mt01arp040a | m³ | Arena caliza seleccionada de machaqueo, color, con granulometría de 0 a 5 mm de diámetro. (material) | 0.120 | 673.36 | 80.80 |
| mq01mot010a | h | Motoniveladora de 141 kW. (maquinaria) | 0.009 | 1679.10 | 15.11 |
| mq02cia020j | h | Camión cisterna, de 8 m³ de capacidad. (maquinaria) | 0.003 | 2629.90 | 7.89 |
| mq02rot030a | h | Compactador tándem autopropulsado, de 63 kW, de 8,75 t, anchura de trabajo 168 cm. (maquinaria) | 0.007 | 969.61 | 6.79 |
| mo087 | h | Ayudante de albañil de obra civil. (mano de obra) | 0.013 | 85.25 | 1.11 |
| % | % | Herramienta menor | 2 % | 111.70 | 2.23 |
|  |  | Costes directos |  |  | 113.93 |
