# Piso de baldosas elásticas de seguridad y protección frente a caídas

- Propiedad del archivo: CYPE INGENIEROS, S.A.
- Formato: FIEBDC-3/2002
- Ámbito geográfico: Honduras
- Costes indirectos: 3.00 %
- Gastos generales: 13.00 %
- Beneficio industrial: 6.00 %
- IVA: 15.00 %

## U Urbanización interior del terreno

### UX Pistas y veredas

#### UXS Sintéticos

**UXS030** m² Piso de baldosas elásticas de seguridad y protección frente a caídas, de caucho reciclado, con el borde machihembrado, color gris, de 500x500x40 mm, colocado engarzando cada baldosa con la contigua, a modo de puzzle.
Suministro e instalación de piso de baldosas elásticas de seguridad y protección frente a caídas, con el borde machihembrado, color gris, de 500x500x40 mm, compuestas de resinas de poliuretano, caucho reciclado triturado y pigmentos; colocado engarzando cada baldosa con la contigua, a modo de puzzle, sobre superficie base granular, asfáltica o de concreto (no incluida en este precio). Totalmente instalado.
Incluye: Replanteo. Colocación de las baldosas.
Criterio de medición de proyecto: Superficie medida según documentación gráfica de Proyecto.
Criterio de medición de obra: Se medirá la superficie realmente ejecutada según especificaciones de Proyecto.

| Código | Ud | Descripción | Rendimiento | Precio | Importe |
|---|---|---|---|---|---|
| mt47adc411cf | m² | Baldosa elástica de seguridad y protección frente a caídas, con el borde machihembrado, color gris, de 500x500x40 mm, compuesta de resinas de poliuretano, caucho reciclado triturado y pigmentos. (material) | 1.040 | 36.02 | 37.46 |
| mo041 | h | Albañil de obra civil. (mano de obra) | 0.968 | 2.03 | 1.97 |
| mo087 | h | Ayudante de albañil de obra civil. (mano de obra) | 0.968 | 1.50 | 1.45 |
| % | % | Costes directos complementarios | 2 % | 40.88 | 0.82 |
|  |  | Costes directos |  |  | 41.70 |
