# Perímetro para piso de seguridad

- Propiedad del archivo: CYPE INGENIEROS, S.A.
- Formato: FIEBDC-3/2002
- Ámbito geográfico: Honduras
- Costes indirectos: 3.00 %
- Gastos generales: 13.00 %
- Beneficio industrial: 6.00 %
- IVA: 15.00 %

## U Urbanización interior del terreno

### UX Pistas y veredas

#### UXS Sintéticos

**UXS031** m Perímetro para piso de seguridad, realizado con baldosa elástica de seguridad y protección frente a caídas, de caucho reciclado, con borde biselado, color negro, de 1000x250x20 mm, colocado pegado a la base con adhesivo especial de poliuretano bicomponente.
Suministro e instalación de perímetro para piso de seguridad, realizado con baldosa elástica de seguridad y protección frente a caídas, con borde biselado, color negro, de 1000x250x20 mm, compuesta de resinas de poliuretano, caucho reciclado triturado y pigmentos. Incluso parte proporcional de adhesivo especial de poliuretano bicomponente, para pegar las baldosas a la superficie base de concreto, asfalto o base granular compactada (no incluida en este precio). Totalmente instalado.
Incluye: Replanteo. Colocación de las baldosas.
Criterio de medición de proyecto: Longitud medida según documentación gráfica de Proyecto.
Criterio de medición de obra: Se medirá la longitud realmente ejecutada según especificaciones de Proyecto.

| Código | Ud | Descripción | Rendimiento | Precio | Importe |
|---|---|---|---|---|---|
| mt47adc110a | kg | Adhesivo especial de poliuretano bicomponente. (material) | 0.200 | 5.01 | 1.00 |
| mt47adc412aa | m | Baldosa elástica de seguridad y protección frente a caídas, con borde biselado, color negro, de 1000x250x20 mm, compuesta de resinas de poliuretano, caucho reciclado triturado y pigmentos. (material) | 1.050 | 10.27 | 10.78 |
| mo041 | h | Albañil de obra civil. (mano de obra) | 0.097 | 2.03 | 0.20 |
| mo087 | h | Ayudante de albañil de obra civil. (mano de obra) | 0.097 | 1.50 | 0.15 |
| % | % | Costes directos complementarios | 2 % | 12.13 | 0.24 |
|  |  | Costes directos |  |  | 12.37 |
