# Rehabilitación energética de cerramientos de huecos de fachada

- Propiedad del archivo: CYPE INGENIEROS, S.A.
- Formato: FIEBDC-3/2002
- Ámbito geográfico: Honduras
- Costes indirectos: 3.00 %
- Gastos generales: 13.00 %
- Beneficio industrial: 6.00 %
- IVA: 15.00 %

## Z Rehabilitación energética

### ZB Cerramientos verticales: sustitución o mejora de huecos de fachada

#### ZBV Sustitución de vidrios

**ZBV010** m² Rehabilitación energética de cerramientos de huecos de fachada, mediante el desmontaje del acristalamiento existente en las puertas exteriores y ventanas, fijado sobre carpintería, con medios manuales y carga manual del material desmontado sobre camión o contenedor, y sustitución por doble acristalamiento Aislaglas "CONTROL GLASS ACÚSTICO Y SOLAR", 4/6/4, de 14 mm de espesor total, con calzos y sellado continuo.
Rehabilitación energética de cerramientos de huecos de fachada, mediante el desmontaje con medios manuales del acristalamiento existente en las puertas exteriores y ventanas, fijado sobre carpintería existente, acuñado mediante calzos y sellado continuo, sin deteriorar la carpintería a la que sujeta, y sustitución por doble acristalamiento Aislaglas "CONTROL GLASS ACÚSTICO Y SOLAR", conjunto formado por vidrio exterior Float incoloro de 4 mm, cámara de aire deshidratada con perfil separador de aluminio y doble sellado perimetral, de 6 mm, y vidrio interior Float incoloro de 4 mm de espesor, de 14 mm de espesor total, con acuñado mediante calzos de apoyo perimetrales y laterales, sellado en frío con silicona Sikasil WS-305-N "SIKA", compatible con el material soporte. Incluso parte proporcional de limpieza de silicona de las carpinterías, levantado de junquillos existentes, cortes del vidrio y colocación de los nuevos junquillos; limpieza, acopio, retirada y carga manual del material desmontado sobre camión o contenedor.
Incluye: Desmontaje de los elementos. Retirada y acopio del material desmontado. Colocación, calzado, montaje y ajuste en la carpintería. Sellado final de estanqueidad. Limpieza de los restos de obra. Carga del material desmontado sobre camión o contenedor.
Criterio de medición de proyecto: Superficie de carpintería a acristalar, según documentación gráfica de Proyecto, incluyendo en cada hoja vidriera las dimensiones del bastidor.
Criterio de medición de obra: Se medirá la superficie realmente ejecutada según especificaciones de Proyecto, sumando, para cada una de las piezas, la superficie resultante de redondear por exceso cada una de sus aristas a múltiplos de 30 mm.

| Código | Ud | Descripción | Rendimiento | Precio | Importe |
|---|---|---|---|---|---|
| mt21veu011aaaa | m² | Doble acristalamiento Aislaglas "CONTROL GLASS ACÚSTICO Y SOLAR", conjunto formado por vidrio exterior Float incoloro de 4 mm, cámara de aire deshidratada con perfil separador de aluminio y doble sellado perimetral, de 6 mm, y vidrio interior Float incoloro de 4 mm de espesor. (material) | 1.006 | 21.78 | 21.91 |
| mt21sik010 | Ud | Cartucho de 310 ml de silicona sintética incolora Elastosil WS-305-N "SIKA" (rendimiento aproximado de 12 m por cartucho). (material) | 0.580 | 2.69 | 1.56 |
| mt21vva021 | Ud | Material auxiliar para la colocación de vidrios. (material) | 1.000 | 1.37 | 1.37 |
| mo055 | h | Vidriero. (mano de obra) | 0.530 | 2.20 | 1.17 |
| mo110 | h | Ayudante de vidriero. (mano de obra) | 0.530 | 1.62 | 0.86 |
| % | % | Costes directos complementarios | 2 % | 26.87 | 0.54 |
|  |  | Costes directos |  |  | 27.41 |
