# Rehabilitación energética de edificio mediante la incorporación de celosía fija con sujeciones de aluminio y lamas fijas verticales de aluminio

- Propiedad del archivo: CYPE INGENIEROS, S.A.
- Formato: FIEBDC-3/2002
- Ámbito geográfico: Honduras
- Costes indirectos: 3.00 %
- Gastos generales: 13.00 %
- Beneficio industrial: 6.00 %
- IVA: 15.00 %

## Z Rehabilitación energética

### ZB Cerramientos verticales: sustitución o mejora de huecos de fachada

#### ZBZ Protección solar: celosías

**ZBZ031** m² Rehabilitación energética de edificio mediante la incorporación de celosía fija con sujeciones de aluminio y lamas fijas verticales de aluminio, de 190 mm de anchura, acabado lacado "CORTIZO", montada mediante recibido en obra de mampostería.
Rehabilitación energética de edificio mediante la incorporación de celosía fija con lamas fijas verticales de aluminio, de 190 mm de anchura, acabado lacado "CORTIZO", colocadas sobre subestructura compuesta por perfiles montantes de aluminio, elementos para fijación de las lamas realizados con lámina de aluminio de entre 3 y 6 mm de espesor y marco, anclada a la obra con mortero de cemento, confeccionado en obra, dosificación 1:6. Incluso parte proporcional de garras de anclaje, elaboración en taller, y ajuste final en obra.
Incluye: Replanteo. Presentación y nivelación. Resolución de las uniones de la subestructura a los paramentos. Montaje de elementos complementarios.
Criterio de medición de proyecto: Superficie medida según documentación gráfica de Proyecto, deduciendo los huecos de superficie mayor de 3 m².
Criterio de medición de obra: Se medirá la superficie realmente ejecutada según especificaciones de Proyecto, deduciendo los huecos de superficie mayor de 3 m².

| Código | Ud | Descripción | Rendimiento | Precio | Importe |
|---|---|---|---|---|---|
| mt25dcl010Ga | m² | Celosía fija, "CORTIZO", formada por una estructura portante de montantes de aluminio sobre la que se fijan, mediante anclajes especiales, lamas fijas de aluminio, de 190 mm de ancho, acabado lacado. (material) | 1.000 | 135.20 | 135.20 |
| mo020 | h | Albañil. (mano de obra) | 0.363 | 2.03 | 0.74 |
| mo113 | h | Peón de albañilería. (mano de obra) | 0.363 | 1.44 | 0.52 |
| mo018 | h | Fierrero. (mano de obra) | 0.061 | 2.07 | 0.13 |
| mo059 | h | Ayudante de fierrero. (mano de obra) | 0.061 | 1.50 | 0.09 |
| % | % | Costes directos complementarios | 2 % | 136.68 | 2.73 |
|  |  | Costes directos |  |  | 139.41 |
