# Rehabilitación energética de edificio mediante la incorporación de celosía fija con sujeciones de acero galvanizado y lamas orientables de PVC, montada mediante recibido en obra de mampostería

- Propiedad del archivo: CYPE INGENIEROS, S.A.
- Formato: FIEBDC-3/2002
- Ámbito geográfico: Honduras
- Costes indirectos: 3.00 %
- Gastos generales: 13.00 %
- Beneficio industrial: 6.00 %
- IVA: 15.00 %

## Z Rehabilitación energética

### ZB Cerramientos verticales: sustitución o mejora de huecos de fachada

#### ZBZ Protección solar: celosías

**ZBZ040** m² Rehabilitación energética de edificio mediante la incorporación de celosía fija con sujeciones de acero galvanizado y lamas orientables de PVC, montada mediante recibido en obra de mampostería.
Rehabilitación energética de edificio mediante la incorporación de celosía fija con lamas orientables de PVC, colocadas sobre cremalleras de elementos móviles, de perfiles de acero galvanizado, anclados a la obra con mortero de cemento, confeccionado en obra, dosificación 1:6. Incluso parte proporcional de garras de anclaje, elaboración en taller y ajuste final en obra.
Incluye: Replanteo. Presentación y nivelación. Resolución de las uniones de la subestructura a los paramentos. Montaje de elementos complementarios.
Criterio de medición de proyecto: Superficie medida según documentación gráfica de Proyecto, deduciendo los huecos de superficie mayor de 3 m².
Criterio de medición de obra: Se medirá la superficie realmente ejecutada según especificaciones de Proyecto, deduciendo los huecos de superficie mayor de 3 m².

| Código | Ud | Descripción | Rendimiento | Precio | Importe |
|---|---|---|---|---|---|
| mt24pce010b | m² | Celosía orientable de lamas de PVC. (material) | 1.000 | 49.37 | 49.37 |
| mo020 | h | Albañil. (mano de obra) | 0.490 | 2.03 | 0.99 |
| mo113 | h | Peón de albañilería. (mano de obra) | 0.490 | 1.44 | 0.71 |
| mo018 | h | Fierrero. (mano de obra) | 0.024 | 2.07 | 0.05 |
| mo059 | h | Ayudante de fierrero. (mano de obra) | 0.024 | 1.50 | 0.04 |
| % | % | Costes directos complementarios | 2 % | 51.16 | 1.02 |
|  |  | Costes directos |  |  | 52.18 |
