# ZCB010

- Propiedad del archivo: CYPE INGENIEROS, S.A.
- Formato: FIEBDC-3/2002
- Ámbito geográfico: Honduras
- Costes indirectos: 3.00 %
- Gastos generales: 13.00 %
- Beneficio industrial: 6.00 %
- IVA: 15.00 %

## Z Rehabilitación energética

### ZC Calefacción, climatización y agua caliente

#### ZCB Captación solar

**ZCB010** Ud Rehabilitación energética de edificio mediante la incorporación de captador solar térmico formado por batería de 3 módulos, compuesto cada uno de ellos de un captador solar térmico plano, con panel de montaje vertical de 1135x2115x112 mm, superficie útil 2,1 m², rendimiento óptico 0,75 y coeficiente de pérdidas primario 3,993 W/m²K, colocados sobre estructura soporte para cubierta plana, interacumulador de acero vitrificado, con intercambiador de un serpentín, de suelo, 300 l, altura 1640 mm, diámetro 680 mm, vaso de expansión cerrado con una capacidad de 25 l y grupo solar formado por bomba de circulación con variador de frecuencia y centralita electrónica.
Rehabilitación energética de edificio mediante la incorporación de captador solar térmico formado por batería de 3 módulos, compuesto cada uno de ellos de un captador solar térmico plano, con panel de montaje vertical de 1135x2115x112 mm, superficie útil 2,1 m², rendimiento óptico 0,75 y coeficiente de pérdidas primario 3,993 W/m²K, compuesto de: panel de vidrio templado de bajo contenido en hierro (solar granulado), de 3,2 mm de espesor y alta transmitancia (92%), estructura trasera en bandeja de polietileno reciclable resistente a la intemperie (resina ABS), bastidor de fibra de vidrio reforzada con polímeros, absorbedor de cobre con revestimiento selectivo de cromo negro de alto rendimiento, parrilla de 8 tubos de cobre soldados en omega sin metal de aportación, aislamiento de lana mineral de 60 mm de espesor y uniones mediante manguitos flexibles con abrazaderas de ajuste rápido, colocados sobre estructura soporte para cubierta plana, interacumulador de acero vitrificado, con intercambiador de un serpentín, de suelo, 300 l, altura 1640 mm, diámetro 680 mm, aislamiento de 50 mm de espesor con poliuretano de alta densidad, libre de CFC, protección contra corrosión mediante ánodo de magnesio, vaso de expansión cerrado con una capacidad de 25 l, 425 mm de altura, 320 mm de diámetro, con rosca de 3/4" de diámetro y 10 bar de presión y grupo solar, formado por bomba de circulación con variador de frecuencia y centralita electrónica con 3 sondas de temperatura (Pt100) con vainas, 2 salidas de relé, pantalla digital para consulta de las temperaturas del captador solar y del depósito y de la ganancia solar, protección antihielo, registros de las temperaturas máxima y mínima del captador solar y de los tanques de almacenaje, sensores conectables para facilitar su instalación y función inteligente para calentamiento de piscinas o agua caliente, caudalímetro, válvula de seguridad, manómetro, válvulas de llenado y vaciado, tubos flexibles con aislamiento y carcasa para aislamiento térmico. Incluso accesorios de montaje y fijación, conjunto de conexiones hidráulicas entre captadores solares térmicos, líquido de relleno para captador solar térmico, válvula de seguridad, purgador, válvulas de corte y demás accesorios. Totalmente montado, conexionado y probado.
Incluye: Replanteo del conjunto. Colocación de la estructura soporte. Colocación y fijación de los paneles sobre la estructura soporte. Conexionado con la red de conducción de agua. Llenado del circuito. Replanteo del interacumulador. Colocación del interacumulador. Conexionado del interacumulador. Replanteo del vaso de expansión. Colocación del vaso de expansión. Conexión del vaso de expansión a la red de distribución. Replanteo del grupo solar. Colocación del grupo solar. Conexionado del grupo solar.
Criterio de medición de proyecto: Número de unidades previstas, según documentación gráfica de Proyecto.
Criterio de medición de obra: Se medirá el número de unidades realmente ejecutadas según especificaciones de Proyecto.

| Código | Ud | Descripción | Rendimiento | Precio | Importe |
|---|---|---|---|---|---|
| mt38csg005a | Ud | Captador solar térmico plano, con panel de montaje vertical de 1135x2115x112 mm, superficie útil 2,1 m², rendimiento óptico 0,75 y coeficiente de pérdidas primario 3,993 W/m²K, compuesto de: panel de vidrio templado de bajo contenido en hierro (solar granulado), de 3,2 mm de espesor y alta transmitancia (92%), estructura trasera en bandeja de polietileno reciclable resistente a la intemperie (resina ABS), bastidor de fibra de vidrio reforzada con polímeros, absorbedor de cobre con revestimiento selectivo de cromo negro de alto rendimiento, parrilla de 8 tubos de cobre soldados en omega sin metal de aportación, aislamiento de lana mineral de 60 mm de espesor y uniones mediante manguitos flexibles con abrazaderas de ajuste rápido. (material) | 3.000 | 526.42 | 1579.26 |
| mt38csg006a | Ud | Estructura soporte, para cubierta plana, para captador solar térmico. (material) | 3.000 | 316.39 | 949.17 |
| mt38csg040 | Ud | Kit de conexiones hidráulicas para captadores solares térmicos, con conexiones aisladas, tapones, pasacables y racores. (material) | 1.000 | 123.42 | 123.42 |
| mt38csg120 | Ud | Purgador automático, especial para aplicaciones de energía solar térmica, equipado con válvula de esfera y cámara de acumulación de vapor. (material) | 1.000 | 97.95 | 97.95 |
| mt38csg110 | Ud | Válvula de seguridad especial para aplicaciones de energía solar térmica, para una temperatura máxima de 130°C. (material) | 1.000 | 52.24 | 52.24 |
| mt38csg100 | l | Solución agua-glicol para relleno de captador solar térmico, para una temperatura de trabajo de -28°C a +200°C. (material) | 3.450 | 5.39 | 18.60 |
| mt37sve010d | Ud | Válvula de esfera de latón niquelado para roscar de 1". (material) | 2.000 | 10.72 | 21.44 |
| mt38csg050D1 | Ud | Interacumulador de acero vitrificado, con intercambiador de un serpentín, de suelo, 300 l, altura 1640 mm, diámetro 680 mm, aislamiento de 50 mm de espesor con poliuretano de alta densidad, libre de CFC, protección contra corrosión mediante ánodo de magnesio. (material) | 1.000 | 2019.51 | 2019.51 |
| mt37svs010c | Ud | Válvula de seguridad, de latón, con rosca de 1/2" de diámetro, tarada a 6 bar de presión. (material) | 1.000 | 4.83 | 4.83 |
| mt37sve010c | Ud | Válvula de esfera de latón niquelado para roscar de 3/4". (material) | 2.000 | 6.50 | 13.00 |
| mt37sve010d | Ud | Válvula de esfera de latón niquelado para roscar de 1". | 2.000 | 10.72 | 21.44 |
| mt38vex010g | Ud | Vaso de expansión cerrado con una capacidad de 25 l, 425 mm de altura, 320 mm de diámetro, con rosca de 3/4" de diámetro y 10 bar de presión. (material) | 1.000 | 40.48 | 40.48 |
| mt38vex015 | Ud | Conexión para vasos de expansión, formada por soportes y latiguillos de conexión. (material) | 1.000 | 83.14 | 83.14 |
| mt42www040 | Ud | Manómetro con baño de glicerina y diámetro de esfera de 100 mm, con toma vertical, para montaje roscado de 1/2", escala de presión de 0 a 5 bar. (material) | 1.000 | 14.81 | 14.81 |
| mt38cst070b | Ud | Grupo solar, formado por bomba de circulación con variador de frecuencia y centralita electrónica con 3 sondas de temperatura (Pt100) con vainas, 2 salidas de relé, pantalla digital para consulta de las temperaturas del captador solar y del depósito y de la ganancia solar, protección antihielo, registros de las temperaturas máxima y mínima del captador solar y de los tanques de almacenaje, sensores conectables para facilitar su instalación y función inteligente para calentamiento de piscinas o agua caliente, caudalímetro, válvula de seguridad, manómetro, válvulas de llenado y vaciado, tubos flexibles con aislamiento y carcasa para aislamiento térmico. (material) | 1.000 | 1365.19 | 1365.19 |
| mt38www011 | Ud | Material auxiliar para instalaciones de agua caliente (material) | 1.000 | 1.95 | 1.95 |
| mo009 | h | Instalador de captadores solares. (mano de obra) | 7.983 | 2.10 | 16.76 |
| mo108 | h | Ayudante de instalador de captadores solares. (mano de obra) | 7.983 | 1.50 | 11.97 |
| mo004 | h | Instalador de calefacción. (mano de obra) | 2.110 | 2.10 | 4.43 |
| mo103 | h | Ayudante de instalador de calefacción. (mano de obra) | 2.110 | 1.50 | 3.17 |
| % | % | Costes directos complementarios | 2 % | 6442.76 | 128.86 |
|  |  | Costes directos |  |  | 6571.62 |

| Código | Ud | Descripción | Precio |
|---|---|---|---|
| mo008 | h | Fontanero. (mano de obra) | 2.10 |
| mo107 | h | Ayudante de fontanero. (mano de obra) | 1.50 |
